# Condicionament acústic, amb panells autoportants suspesos del forjat

- Propietat de l'arxiu: CYPE Ingenieros S.A.
- Format: FIEBDC-3/2016
- Programa: Generador de preus de la construcció. CYPE Ingenieros, S.A.
- Data: 17/06/2024
- Divisa: EUR
- Costos indirectes: 3 %
- IVA: 21 %

## N Aïllaments e impermeabilitzacions

### NT Condicionament acústic

#### NTD Forjats

**NTD010** U Condicionament acústic, amb panells autoportants suspesos del forjat.
Condicionament acústic, situat a una altura menor de 4 m, amb panell acústic autoportant de llana mineral, de 1200x600x50 mm, revestit per les dues cares amb un vel mineral de color Blanco, amb els cantells pintats, suspès del forjat amb kits de suspensió, formats per un cable de 1,50 m de longitud amb un ganxo i una fixació per ancorar al formigó.
Inclou: Neteja i preparació de la superfície suport. Col·locació del panell. Fixació del panell.
Criteri d'amidament de projecte: Nombre d'unitats previstes, segons documentació gràfica de Projecte.
Criteri de mesura d'obra: Es mesurarà el nombre d'unitats realment executades segons especificacions de Projecte.

| Codi | Ut | Descripció | Rendiment | Preu | Import |
|---|---|---|---|---|---|
| mt16par130cciac | U | Panell acústic autoportant de llana mineral, de 1200x600x50 mm, revestit per les dues cares amb un vel mineral de color Blanco, amb els cantells pintats, coeficient d'absorció acústica mitjà 0,71 per a una freqüència de 500 Hz, Euroclasse A1 de reacció al foc segons UNE-EN 13501-1. (material) | 1 | 55.66 | 55.660 |
| mt12par202cc | U | Kit de suspensió, format per un cable de 1,50 m de longitud amb un ganxo i una fixació per ancorar al formigó. (material) | 2 | 10.42 | 20.840 |
| mo054 | h | Oficial 1ª muntador d'aïllaments. (mà d'obra) | 0.393 | 29.34 | 11.531 |
| mo101 | h | Ajudant muntador d'aïllaments. (mà d'obra) | 0.066 | 25.28 | 1.668 |
| % | % | Costos directes complementaris | 2 % | 89.699 | 1.794 |
|  |  | Costos directes |  |  | 91.493 |

Residus:
- col·locació: mt16par130cciac; factor de residu 0.024

## Recursos

**mt16par130cciac** U Panell acústic autoportant de llana mineral
Dades tècniques: Cost energètic 179.121 MJ; Emissió de CO2 8.760 kg; Codi LER 17 06 04; Massa de l'element 4.4 kg; Volum 0.007333 m3
Residus:
- embalatge: re170203 Plàstic. (component de residu); rendiment 0.074 kg; Codi LER 17 02 03; Massa de l'element 1 kg; Volum 0.001667 m3
