# Condicionament acústic, amb panells autoportants suspesos del forjat

- Propietat de l'arxiu: CYPE Ingenieros S.A.
- Format: FIEBDC-3/2016
- Programa: Generador de preus de la construcció. CYPE Ingenieros, S.A.
- Data: 17/06/2024
- Divisa: EUR
- Costos indirectes: 3 %
- IVA: 21 %

## N Aïllaments e impermeabilitzacions

### NT Condicionament acústic

#### NTD Forjats

**NTD010** U Condicionament acústic, amb panells autoportants suspesos del forjat.
Condicionament acústic, situat a una altura menor de 4 m, amb panell acústic autoportant de llana mineral, de 1200x600x40 mm, revestit per les dues cares amb un vel mineral de color Blanco, acabat amb un marc metàl·lic lacat, color blanc, suspès del forjat amb cadenes d'acer zincat de 1,4 mm de diàmetre i ganxos d'acer zincat.
Inclou: Neteja i preparació de la superfície suport. Col·locació del panell. Fixació del panell.
Criteri d'amidament de projecte: Nombre d'unitats previstes, segons documentació gràfica de Projecte.
Criteri de mesura d'obra: Es mesurarà el nombre d'unitats realment executades segons especificacions de Projecte.

| Codi | Ut | Descripció | Rendiment | Preu | Import |
|---|---|---|---|---|---|
| mt16par130acbab | U | Panell acústic autoportant de llana mineral, de 1200x600x40 mm, revestit per les dues cares amb un vel mineral de color Blanco, acabat amb un marc metàl·lic lacat, color blanc, Euroclasse A1 de reacció al foc segons UNE-EN 13501-1. (material) | 1 | 67.21 | 67.210 |
| mt12par200 | m | Cadena d'acer zincat, de 1,4 mm de diàmetre; per a suspensió de panells de llana de roca. (material) | 2 | 1.55 | 3.100 |
| mt12par201 | U | Ganxo d'acer zincat; per a suspensió de panells de llana de roca. (material) | 2 | 0.18 | 0.360 |
| mo054 | h | Oficial 1ª muntador d'aïllaments. (mà d'obra) | 0.393 | 29.34 | 11.531 |
| mo101 | h | Ajudant muntador d'aïllaments. (mà d'obra) | 0.066 | 25.28 | 1.668 |
| % | % | Costos directes complementaris | 2 % | 83.869 | 1.677 |
|  |  | Costos directes |  |  | 85.546 |

Residus:
- col·locació: mt16par130acbab; factor de residu 0.024
- col·locació: mt12par200 Cadena d'acer zincat, de 1,4 mm de diàmetre; per a suspensió de panells de llana de roca; factor de residu 0.018962
- col·locació: mt12par201 Ganxo d'acer zincat; per a suspensió de panells de llana de roca; factor de residu 0.02

## Recursos

**mt16par130acbab** U Panell acústic autoportant de llana mineral
Dades tècniques: Cost energètic 194.753 MJ; Emissió de CO2 9.524 kg; Codi LER 17 06 04; Massa de l'element 4.8 kg; Volum 0.008 m3
Residus:
- embalatge: re170203 Plàstic. (component de residu); rendiment 0.074 kg; Codi LER 17 02 03; Massa de l'element 1 kg; Volum 0.001667 m3

**mt12par200** m Cadena d'acer zincat, de 1,4 mm de diàmetre; per a suspensió de panells de llana de roca
Dades tècniques: Cost energètic 5.421 MJ; Emissió de CO2 0.280 kg; Codi LER 17 04 05; Massa de l'element 0.5 kg; Volum 0.000238 m3
Residus:
- embalatge: re170203 Plàstic; rendiment 0.005 kg

**mt12par201** U Ganxo d'acer zincat; per a suspensió de panells de llana de roca
Dades tècniques: Cost energètic 2.451 MJ; Emissió de CO2 0.122 kg; Codi LER 17 04 05; Massa de l'element 0.003 kg; Volum 0.000001 m3
Residus:
- embalatge: re170203 Plàstic; rendiment 0.025 kg
