# Condicionament acústic, amb panells autoportants suspesos del forjat

- Propietat de l'arxiu: CYPE Ingenieros S.A.
- Format: FIEBDC-3/2016
- Programa: Generador de preus de la construcció. CYPE Ingenieros, S.A.
- Data: 17/06/2024
- Divisa: EUR
- Costos indirectes: 3 %
- IVA: 21 %

## N Aïllaments e impermeabilitzacions

### NT Condicionament acústic

#### NTD Forjats

**NTD010** U Condicionament acústic, amb panells autoportants suspesos del forjat.
Condicionament acústic, situat a una altura major o igual a 4 m, amb panell acústic autoportant de llana mineral, de 1160x1160x40 mm, revestit per la cara visible amb un vel mineral de color Blanco, i amb un feltre acústic per la cara oposada, amb els cantells pintats, suspès del forjat amb kits de suspensió, formats per un ancoratge en espiral per cargolar al panell de llana de roca i un cable de 1,50 m de longitud amb un ganxo i una fixació per ancorar al formigó.
Inclou: Neteja i preparació de la superfície suport. Col·locació del panell. Fixació del panell.
Criteri d'amidament de projecte: Nombre d'unitats previstes, segons documentació gràfica de Projecte.
Criteri de mesura d'obra: Es mesurarà el nombre d'unitats realment executades segons especificacions de Projecte.

| Codi | Ut | Descripció | Rendiment | Preu | Import |
|---|---|---|---|---|---|
| mt16par130becac | U | Panell acústic autoportant de llana mineral, de 1160x1160x40 mm, revestit per la cara visible amb un vel mineral de color Blanco, i amb un feltre acústic per la cara oposada, amb els cantells pintats, coeficient d'absorció acústica mitjà 2,3 per a una freqüència de 500 Hz, Euroclasse A1 de reacció al foc segons UNE-EN 13501-1. (material) | 1 | 257.89 | 257.890 |
| mt12par202af | U | Kit de suspensió, format per un ancoratge en espiral per cargolar al panell de llana de roca i un cable de 1,50 m de longitud amb un ganxo i una fixació per ancorar al formigó. (material) | 4 | 10.13 | 40.520 |
| mo054 | h | Oficial 1ª muntador d'aïllaments. (mà d'obra) | 0.432 | 29.34 | 12.675 |
| mo101 | h | Ajudant muntador d'aïllaments. (mà d'obra) | 0.072 | 25.28 | 1.820 |
| % | % | Costos directes complementaris | 2 % | 312.905 | 6.258 |
|  |  | Costos directes |  |  | 319.163 |

Residus:
- col·locació: mt16par130becac; factor de residu 0.024

## Recursos

**mt16par130becac** U Panell acústic autoportant de llana mineral
Dades tècniques: Cost energètic 241.649 MJ; Emissió de CO2 11.816 kg; Codi LER 17 06 04; Massa de l'element 6 kg; Volum 0.01 m3
Residus:
- embalatge: re170203 Plàstic. (component de residu); rendiment 0.074 kg; Codi LER 17 02 03; Massa de l'element 1 kg; Volum 0.001667 m3
