# Condicionament acústic, amb panells autoportants suspesos del forjat. Sistema "ROCKFON"

- Propietat de l'arxiu: CYPE Ingenieros S.A.
- Format: FIEBDC-3/2016
- Programa: Generador de preus de la construcció. CYPE Ingenieros, S.A.
- Data: 17/06/2024
- Divisa: EUR
- Costos indirectes: 3 %
- IVA: 21 %

## N Aïllaments e impermeabilitzacions

### NT Condicionament acústic

#### NTD Forjats

**NTD015** m² Condicionament acústic, amb panells autoportants suspesos del forjat. Sistema "ROCKFON".
Condicionament acústic, situat a una altura menor de 4 m. Sistema Rockfon System Universal Baffle "ROCKFON" format per: ESTRUCTURA: perfils guia horitzontals fixats al forjat o element suport amb ancoratges directes; PANELLS: panells acústics autoportantes de llana mineral, model Rockfon Universal Baffle 4F "ROCKFON", de 1200x600x50 mm encaixats en els perfils amb kits de muntatge Rockfon Baffle. Inclús fixacions per a l'ancoratge dels perfils.
Inclou: Neteja i preparació de la superfície suport. Replanteig dels eixos de la trama modular. Senyalització dels punts d'ancoratge al forjat o element de suport. Fixació dels perfils. Col·locació dels panells.
Criteri d'amidament de projecte: Superfície mesurada segons documentació gràfica de Projecte.
Criteri de mesura d'obra: Es mesurarà la superfície realment executada segons especificacions de Projecte.

| Codi | Ut | Descripció | Rendiment | Preu | Import |
|---|---|---|---|---|---|
| mt12psg220 | U | Fixació composta per tac i cargol 5x27. (material) | 3.33 | 0.06 | 0.200 |
| mt12pfr020j | m | Perfil guia horitzontal Riel De Soporte Rockfon Baffle "ROCKFON", color plata. (material) | 3.33 | 10.86 | 36.164 |
| mt12par210n | U | Kit de muntatge Rockfon Baffle "ROCKFON", format per un clip de fixació i un pern M6; per a la fixació de panells de llana de roca Rockfon Universal Baffle. (material) | 5.56 | 2.01 | 11.176 |
| mt16par131kaa | U | Panell acústic autoportant de llana mineral, model Rockfon Universal Baffle 4F "ROCKFON", de 1200x600x50 mm, revestit per les dues cares amb un vel mineral de color Blanco i amb dos dels seus cantells revestits amb un marc metàl·lic, color Blanco, Euroclasse A2-s1, d0 de reacció al foc segons UNE-EN 13501-1. (material) | 2.78 | 66.04 | 183.591 |
| mo054 | h | Oficial 1ª muntador d'aïllaments. (mà d'obra) | 0.393 | 29.34 | 11.531 |
| mo101 | h | Ajudant muntador d'aïllaments. (mà d'obra) | 0.066 | 25.28 | 1.668 |
| % | % | Costos directes complementaris | 2 % | 244.330 | 4.887 |
|  |  | Costos directes |  |  | 249.217 |

Residus:
- col·locació: mt12pfr020j Perfil guia horitzontal Riel De Soporte Rockfon Baffle "ROCKFON", color plata; factor de residu 0.0053
- col·locació: mt12par210n; factor de residu 0.02
- col·locació: mt16par131kaa; factor de residu 0.024

## Recursos

**mt12pfr020j** m Perfil guia horitzontal Riel De Soporte Rockfon Baffle "ROCKFON", color plata
Dades tècniques: Cost energètic 26.879 MJ; Emissió de CO2 2.701 kg; Codi LER 17 04 05; Massa de l'element 1.04 kg; Volum 0.000495 m3
Residus:
- embalatge: re170203 Plàstic. (component de residu); rendiment 0.008 kg; Codi LER 17 02 03; Massa de l'element 1 kg; Volum 0.001667 m3

**mt12par210n** U Kit de muntatge Rockfon Baffle "ROCKFON"
Dades tècniques: Cost energètic 2.589 MJ; Emissió de CO2 0.129 kg; Codi LER 17 04 05; Massa de l'element 0.017 kg; Volum 0.000008 m3
Residus:
- embalatge: re170203 Plàstic; rendiment 0.025 kg

**mt16par131kaa** U Panell acústic autoportant de llana mineral
Dades tècniques: Cost energètic 140.041 MJ; Emissió de CO2 6.850 kg; Codi LER 17 06 04; Massa de l'element 3.4 kg; Volum 0.005667 m3
Residus:
- embalatge: re170203 Plàstic; rendiment 0.074 kg
