# Junt de dilatació en coberta plana transitable, no ventilada. Impermeabilització amb làmines de PVC

- Propietat de l'arxiu: CYPE Ingenieros S.A.
- Format: FIEBDC-3/2016
- Programa: Generador de preus de la construcció. CYPE Ingenieros, S.A.
- Data: 17/06/2024
- Divisa: EUR
- Costos indirectes: 3 %
- IVA: 21 %

## Q Cobertes

### QA Planes transitables, no ventilades

#### QAF Punts singulars

**QAF012** m Junt de dilatació en coberta plana transitable, no ventilada. Impermeabilització amb làmines de PVC.
Junt de dilatació en coberta plana transitable, no ventilada, amb enrajolat fix, tipus invertida. Impermeabilització: banda de reforç de làmina impermeabilitzant flexible de PVC-P, (fv), de 1,2 mm d'espessor, amb armadura de vel de fibra de vidre, i amb resistència a la intempèrie, col·locada solta sobre la capa separadora, formant una manxa sense adherir en la zona de la junta; fons de juntes per closa en cordons de polietilè expandit, de 25 mm de diàmetre; i banda de terminació de làmina impermeabilitzant flexible de PVC-P, (fv), de 1,2 mm d'espessor, amb armadura de vel de fibra de vidre, i amb resistència a la intempèrie fixada en cavalcaments mitjançant soldadura tèrmica a la impermeabilització contínua de la cubierta, formant una manxa sense adherir en la zona de la junta, sobre el cordó de reblert.
Inclou: Neteja i preparació de la superfície. Col·locació de la banda de reforç. Col·locació del cordó de reblert a l'interior del junt. Col·locació de la banda de finalització.
Criteri d'amidament de projecte: Longitud mesurada en projecció horitzontal, segons documentació gràfica de Projecte.
Criteri de mesura d'obra: Es mesurarà en projecció horitzontal, la longitud realment executada segons especificacions de Projecte.

| Codi | Ut | Descripció | Rendiment | Preu | Import |
|---|---|---|---|---|---|
| mt15dac010c | m² | Làmina impermeabilitzant flexible de PVC-P, (fv), de 1,2 mm d'espessor, amb armadura de vel de fibra de vidre, i amb resistència a la intempèrie, segons UNE-EN 13956. (material) | 1 | 10.92 | 10.920 |
| mt15sja030cd | m | Fons de juntes per closa en cordons de polietilè expandit, de 25 mm de diàmetre, per a limitar la profunditat de la junta de dilatació. (material) | 1.05 | 0.4 | 0.420 |
| mo029 | h | Oficial 1ª aplicador de làmines impermeabilitzants. (mà d'obra) | 0.161 | 28.42 | 4.576 |
| mo067 | h | Ajudant aplicador de làmines impermeabilitzants. (mà d'obra) | 0.161 | 25.28 | 4.070 |
| % | % | Costos directes complementaris | 2 % | 19.986 | 0.400 |
|  |  | Costos directes |  |  | 20.386 |

Residus:
- col·locació: mt15dac010c; factor de residu 0.0434167
- col·locació: mt15sja030cd; factor de residu 0.044

## Recursos

**mt15dac010c** m² Làmina impermeabilitzant flexible de PVC-P
Dades tècniques: Cost energètic 123.245 MJ; Emissió de CO2 4.400 kg; Codi LER 17 06 04; Massa de l'element 1.5 kg; Volum 0.0025 m3
Residus:
- embalatge: re170203 Plàstic. (component de residu); rendiment 0.026 kg; Codi LER 17 02 03; Massa de l'element 1 kg; Volum 0.001667 m3

**mt15sja030cd** m Fons de juntes per closa en cordons de polietilè expandit
Dades tècniques: Cost energètic 10.093 MJ; Emissió de CO2 0.091 kg; Codi LER 17 02 03; Massa de l'element 0.034 kg; Volum 0.000057 m3
Residus:
- embalatge: re170201 Fusta. (component de residu); rendiment 0.04 kg; Codi LER 17 02 01; Massa de l'element 1 kg; Volum 0.000909 m3
