# Trobada de coberta plana transitable, no ventilada amb bonera. Impermeabilització amb làmines de PVC

- Propietat de l'arxiu: CYPE Ingenieros S.A.
- Format: FIEBDC-3/2016
- Programa: Generador de preus de la construcció. CYPE Ingenieros, S.A.
- Data: 17/06/2024
- Divisa: EUR
- Costos indirectes: 3 %
- IVA: 21 %

## Q Cobertes

### QA Planes transitables, no ventilades

#### QAF Punts singulars

**QAF032** U Trobada de coberta plana transitable, no ventilada amb bonera. Impermeabilització amb làmines de PVC.
Trobada de coberta plana transitable, no ventilada, amb solat flotant aïllant, tipus invertida, amb aïllant tèrmic addicional amb bonera de PVC, de sortida vertical, de 80 mm de diàmetre, fixat amb soldadura termoplàstica a la làmina impermeabilitzant de PVC.
Criteri de valoració econòmica: El preu no inclou la làmina impermeabilitzant de PVC.
Inclou: Execució de rebaixi del suport al voltant de la bonera. Neteja i preparació de la superfície. Col·locació de la peça de reforç. Col·locació de la bonera.
Criteri d'amidament de projecte: Nombre d'unitats previstes, segons documentació gràfica de Projecte.
Criteri de mesura d'obra: Es mesurarà el nombre d'unitats realment executades segons especificacions de Projecte.

| Codi | Ut | Descripció | Rendiment | Preu | Import |
|---|---|---|---|---|---|
| mt15dan100aa | U | Bonera de PVC, de sortida vertical, de 80 mm de diàmetre. (material) | 1 | 6.43 | 6.430 |
| mo029 | h | Oficial 1ª aplicador de làmines impermeabilitzants. (mà d'obra) | 0.131 | 28.42 | 3.723 |
| mo067 | h | Ajudant aplicador de làmines impermeabilitzants. (mà d'obra) | 0.131 | 25.28 | 3.312 |
| mo008 | h | Oficial 1ª lampista. (mà d'obra) | 0.394 | 29.34 | 11.560 |
| % | % | Costos directes complementaris | 2 % | 25.025 | 0.501 |
|  |  | Costos directes |  |  | 25.526 |
