# Trobada de coberta plana transitable, no ventilada amb canaleta de drenatge amb làmina de poliolefines amb unió termosegellada. Impermeabilització amb làmines de poliolefines

- Propietat de l'arxiu: CYPE Ingenieros S.A.
- Format: FIEBDC-3/2016
- Programa: Generador de preus de la construcció. CYPE Ingenieros, S.A.
- Data: 30/07/2024
- Divisa: EUR
- Costos indirectes: 3 %
- IVA: 21 %

## Q Cobertes

### QA Planes transitables, no ventilades

#### QAF Punts singulars

**QAF037** U Trobada de coberta plana transitable, no ventilada amb canaleta de drenatge amb làmina de poliolefines amb unió termosegellada. Impermeabilització amb làmines de poliolefines.
Trobada de coberta plana transitable, no ventilada, amb enrajolat fix, tipus invertida amb canaleta de drenatge amb làmina de poliolefines amb unió termosegellada, de sortida horitzontal, de 70 mm d'altura i 6250 mm de longitud, fixada a la superfície suport amb adhesiu cimentós millorat, C2 TE S1, segons UNE-EN 12004, deformable, amb lliscament reduït i temps obert ampliat, color gris, preparada per a rebre la impermeabilització. Inclús peces especials i elements de fixació.
Criteri de valoració econòmica: El preu no inclou la impermeabilització.
Inclou: Neteja i preparació de la superfície suport. Muntatge i fixació.
Criteri d'amidament de projecte: Nombre d'unitats previstes, segons documentació gràfica de Projecte.
Criteri de mesura d'obra: Es mesurarà el nombre d'unitats realment executades segons especificacions de Projecte.

| Codi | Ut | Descripció | Rendiment | Preu | Import |
|---|---|---|---|---|---|
| mt09mcm060a | kg | Adhesiu cimentós millorat, C2 TE S1, segons UNE-EN 12004, deformable, amb lliscament reduït i temps obert ampliat, color gris, a base de ciment, àrids de granulometria fina, resines sintètiques i additius especials, amb propietats tixòtropes i de enduriment sense retracció. (material) | 1.35 | 0.83 | 1.121 |
| mt15rev360a | U | Canaleta de drenatge de ABS amb pendent en el seu interior, de 70 mm d'altura i 1500 mm de longitud, amb suport per a revestiment d'acer inoxidable, làmina impermeabilitzant flexible tipus EVAC, de 200 mm d'amplada, amb unió termosegellada a els ràfecs de la canaleta de drenatge i kit de fixació. (material) | 2 | 460.94 | 921.880 |
| mt15rev360b | U | Canaleta de drenatge de ABS amb pendent en el seu interior, de 70 mm d'altura i 1500 mm de longitud, amb suport per a revestiment d'acer inoxidable, làmina impermeabilitzant flexible tipus EVAC, de 200 mm d'amplada, amb unió termosegellada a els ràfecs de la canaleta de drenatge i kit de fixació. (material) | 2 | 460.94 | 921.880 |
| mt15rev361a | U | Peça d'unió de ABS per a connexió de canaletes de drenatge, de 250 mm de longitud i 70 mm d'altura, amb suport per a revestiment d'acer inoxidable, làmina impermeabilitzant flexible tipus EVAC, de 200 mm d'amplada, amb unió termosegellada a els ràfecs de la peça d'unió i kit de fixació. (material) | 1 | 80.32 | 80.320 |
| mt15rev362a | U | Peça per a tancament de ABS per a canaleta de drenatge, de 70 mm d'altura, amb làmina impermeabilitzant flexible tipus EVAC, de 200 mm d'amplada, amb unió termosegellada alràfec de la peça per a tancament i kit de fixació. (material) | 2 | 51.8 | 103.600 |
| mo029 | h | Oficial 1ª aplicador de làmines impermeabilitzants. (mà d'obra) | 0.367 | 28.42 | 10.430 |
| mo067 | h | Ajudant aplicador de làmines impermeabilitzants. (mà d'obra) | 0.367 | 25.28 | 9.278 |
| mo008 | h | Oficial 1ª lampista. (mà d'obra) | 0.879 | 29.34 | 25.790 |
| % | % | Costos directes complementaris | 2 % | 2074.299 | 41.486 |
|  |  | Costos directes |  |  | 2115.785 |

Residus:
- col·locació: mt09mcm060a; factor de residu 0.07

## Recursos

**mt09mcm060a** kg Adhesiu cimentós millorat
Dades tècniques: Cost energètic 3.871 MJ; Emissió de CO2 0.344 kg; Codi LER 17 09 04; Massa de l'element 1 kg; Volum 0.000667 m3
Residus:
- embalatge: re170203 Plàstic. (component de residu); rendiment 0.003 kg; Codi LER 17 02 03; Massa de l'element 1 kg; Volum 0.001667 m3
