# Trobada de coberta plana transitable, no ventilada amb xemeneia. Impermeabilització amb làmines de poliolefines

- Propietat de l'arxiu: CYPE Ingenieros S.A.
- Format: FIEBDC-3/2016
- Programa: Generador de preus de la construcció. CYPE Ingenieros, S.A.
- Data: 27/01/2025
- Divisa: EUR
- Costos indirectes: 3 %
- IVA: 21 %

## Q Cobertes

### QA Planes transitables, no ventilades

#### QAF Punts singulars

**QAF039** U Trobada de coberta plana transitable, no ventilada amb xemeneia. Impermeabilització amb làmines de poliolefines.
Trobada de coberta plana transitable, no ventilada, amb enrajolat fix, tipus convencional amb xemeneia, realitzant un rebaix al suport al voltant de la xemeneia, on es rebrà la impermeabilització composta per: xemeneia, format per làmina impermeabilitzant flexible tipus EVAC de 500x500 mm composta d'un doble full de poliolefina termoplàstica amb acetat de vinil etilè, amb ambdues cares revestides de fibres de polièster no teixides, de 0,8 mm d'espessor i 625 g/m², segons UNE-EN 13956, amb unió termosegellada a un tub de PVC de 50 mm de diàmetre i 300 mm de longitud fixada al suport en tota la seva superfície amb adhesiu a base de poliuretà.
Inclou: Execució del rebaix del suport al voltant de la xemeneia. Neteja i preparació de la superfície. Col·locació de la xemeneia.
Criteri d'amidament de projecte: Nombre d'unitats previstes, segons documentació gràfica de Projecte.
Criteri de mesura d'obra: Es mesurarà el nombre d'unitats realment executades segons especificacions de Projecte.

| Codi | Ut | Descripció | Rendiment | Preu | Import |
|---|---|---|---|---|---|
| mt15rev170b | kg | Adhesiu a base de poliuretà, color marró, per la closa de juntes. (material) | 1 | 18.78 | 18.780 |
| mt15rev090a | U | Xemeneia, format per làmina impermeabilitzant flexible tipus EVAC de 500x500 mm composta d'un doble full de poliolefina termoplàstica amb acetat de vinil etilè, amb ambdues cares revestides de fibres de polièster no teixides, de 0,8 mm d'espessor i 625 g/m², segons UNE-EN 13956, amb unió termosegellada a un tub de PVC de 50 mm de diàmetre i 300 mm de longitud. (material) | 1 | 28.5 | 28.500 |
| mo029 | h | Oficial 1ª aplicador de làmines impermeabilitzants. (mà d'obra) | 0.367 | 29.67 | 10.889 |
| mo067 | h | Ajudant aplicador de làmines impermeabilitzants. (mà d'obra) | 0.367 | 26.39 | 9.685 |
| % | % | Costos directes complementaris | 2 % | 67.854 | 1.357 |
|  |  | Costos directes |  |  | 69.211 |

Residus:
- col·locació: mt15rev170b Adhesiu a base de poliuretà, color marró, per la closa de juntes; factor de residu 0.03

## Recursos

**mt15rev170b** kg Adhesiu a base de poliuretà, color marró, per la closa de juntes
Dades tècniques: Cost energètic 144.209 MJ; Emissió de CO2 7.002 kg; Codi LER 17 09 04; Massa de l'element 1 kg; Volum 0.000667 m3
Residus:
- embalatge: re150104 Envasos metàl·lics. (component de residu); rendiment 0.003 kg; Codi LER 15 01 04; Massa de l'element 1 kg; Volum 0.001667 m3
