# Panell sandvitx, per a coberta plana

- Propietat de l'arxiu: CYPE Ingenieros S.A.
- Format: FIEBDC-3/2016
- Programa: Generador de preus de la construcció. CYPE Ingenieros, S.A.
- Data: 17/06/2024
- Divisa: EUR
- Costos indirectes: 3 %
- IVA: 21 %

## Q Cobertes

### QC Components de cobertes planes

#### QCN Panells i taulers

**QCN010** m² Panell sandvitx, per a coberta plana.
Panell sandvitx encadellat en les quatre cares, compost de: cara exterior de placa de ciment reforçat amb fibres, de 12 mm d'espessor, nucli aïllant d'escuma de poliestirè extrusor de 200 mm d'espessor i cara interior de placa de guix reforçat amb fibres, de 12 mm d'espessor, de 2400x550 mm, transmitància tèrmica 0,21 W/(m²K), Euroclasse B-s1, d0 de reacció al foc, segons UNE-EN 13501-1, fixat amb cargols autoroscants de cap aixamfranat, d'acer galvanitzat, sobre estructura de fusta, amb una llum entre recolzaments de 60 cm, per a coberta plana. Inclús segellador adhesiu, per al segellat de junts entre panells.
Inclou: Replanteig i tall dels panells. Col·locació i fixació del panell sandvitx. Segellat de junts.
Criteri d'amidament de projecte: Superfície mesurada segons documentació gràfica de Projecte.
Criteri de mesura d'obra: Es mesurarà la superfície realment executada segons especificacions de Projecte.

| Codi | Ut | Descripció | Rendiment | Preu | Import |
|---|---|---|---|---|---|
| mt13pst018nh | m² | Panell sandvitx encadellat en les quatre cares, compost de: cara exterior de placa de ciment reforçat amb fibres, de 12 mm d'espessor, nucli aïllant d'escuma de poliestirè extrusor de 200 mm d'espessor i cara interior de placa de guix reforçat amb fibres, de 12 mm d'espessor, de 2400x550 mm, transmitància tèrmica 0,21 W/(m²K), Euroclasse B-s1, d0 de reacció al foc, segons UNE-EN 13501-1. (material) | 1.05 | 120.08 | 126.084 |
| mt13pst050a | U | Cartutx de 310 ml de segellador adhesiu, a base de polímers acrílics en dispersió aquosa. (material) | 0.24 | 8.15 | 1.956 |
| mt13pst100r | U | Cargol autoroscant de cap aixamfranat, d'acer galvanitzat, de 6 mm de diàmetre i 260 mm de longitud. (material) | 12 | 1.77 | 21.240 |
| mo054 | h | Oficial 1ª muntador d'aïllaments. (mà d'obra) | 0.236 | 29.34 | 6.924 |
| mo101 | h | Ajudant muntador d'aïllaments. (mà d'obra) | 0.236 | 25.28 | 5.966 |
| % | % | Costos directes complementaris | 2 % | 162.170 | 3.243 |
|  |  | Costos directes |  |  | 165.413 |

Residus:
- col·locació: mt13pst018nh; factor de residu 0.006
- col·locació: mt13pst050a Cartutx de 310 ml de segellador adhesiu, a base de polímers acrílics en dispersió aquosa; factor de residu 0.06

## Recursos

**mt13pst018nh** m² Panell sandvitx encadellat en les quatre cares
Dades tècniques: Cost energètic 3.275 MJ; Emissió de CO2 62.007 kg; Codi LER 17 08 02; Massa de l'element 45.54 kg; Volum 0.04554 m3
Residus:
- embalatge: re170203 Plàstic. (component de residu); rendiment 0.015 kg; Codi LER 17 02 03; Massa de l'element 1 kg; Volum 0.001667 m3

**mt13pst050a** U Cartutx de 310 ml de segellador adhesiu, a base de polímers acrílics en dispersió aquosa
Dades tècniques: Cost energètic 87.088 MJ; Emissió de CO2 3.667 kg; Codi LER 17 09 04; Massa de l'element 0.45 kg; Volum 0.0003 m3
Residus:
- embalatge: re170203 Plàstic; rendiment 0.1 kg

**mt13pst100r** U Cargol autoroscant de cap aixamfranat, d'acer galvanitzat, de 6 mm de diàmetre i 260 mm de longitud
Dades tècniques: Cost energètic 1.343 MJ; Emissió de CO2 0.133 kg; Codi LER 17 04 05; Massa de l'element 0.0496 kg; Volum 0.000024 m3
Residus:
- embalatge: re150101 Envasos de paper i cartró. (component de residu); rendiment 0.002 kg; Codi LER 15 01 01; Massa de l'element 1 kg; Volum 0.001333 m3
- embalatge: re170203 Plàstic; rendiment 0.001 kg
