# Panell per a coberta plana

- Propietat de l'arxiu: CYPE Ingenieros S.A.
- Format: FIEBDC-3/2016
- Programa: Generador de preus de la construcció. CYPE Ingenieros, S.A.
- Data: 17/06/2024
- Divisa: EUR
- Costos indirectes: 3 %
- IVA: 21 %

## Q Cobertes

### QC Components de cobertes planes

#### QCN Panells i taulers

**QCN100** m² Panell per a coberta plana.
Panell compost de: cara exterior de tauler aglomerat hidròfug, de 10 mm d'espessor i cara interior de placa de guix laminat, de 13 mm d'espessor, de 2440x600 mm, amb vores cairejades, Euroclasse A2-s1, d0 de reacció al foc, segons UNE-EN 13501-1, fixat amb cargols autoroscants de cap aixamfranat, d'acer galvanitzat, sobre estructura de fusta, amb una llum entre recolzaments de 80 cm, per a coberta plana.
Inclou: Replanteig i tall dels panells. Col·locació i fixació.
Criteri d'amidament de projecte: Superfície mesurada segons documentació gràfica de Projecte.
Criteri de mesura d'obra: Es mesurarà la superfície realment executada segons especificacions de Projecte.

| Codi | Ut | Descripció | Rendiment | Preu | Import |
|---|---|---|---|---|---|
| mt13eag050a | m² | Panell compost de: cara exterior de tauler aglomerat hidròfug, de 10 mm d'espessor i cara interior de placa de guix laminat, de 13 mm d'espessor, de 2440x600 mm, amb vores cairejades, Euroclasse A2-s1, d0 de reacció al foc, segons UNE-EN 13501-1. (material) | 1.05 | 16 | 16.800 |
| mt13pst100e | U | Cargol autoroscant de cap aixamfranat, d'acer galvanitzat, de 6 mm de diàmetre i 80 mm de longitud. (material) | 10 | 0.27 | 2.700 |
| mo054 | h | Oficial 1ª muntador d'aïllaments. (mà d'obra) | 0.223 | 29.34 | 6.543 |
| mo101 | h | Ajudant muntador d'aïllaments. (mà d'obra) | 0.223 | 25.28 | 5.637 |
| % | % | Costos directes complementaris | 2 % | 31.680 | 0.634 |
|  |  | Costos directes |  |  | 32.314 |

Residus:
- col·locació: mt13eag050a; factor de residu 0.00901426
- col·locació: mt13pst100e Cargol autoroscant de cap aixamfranat, d'acer galvanitzat, de 6 mm de diàmetre i 80 mm de longitud; factor de residu 0.00437908

## Recursos

**mt13eag050a** m² Panell compost de: cara exterior de tauler aglomerat hidròfug
Dades tècniques: Cost energètic 464.666 MJ; Emissió de CO2 6.608 kg; Codi LER 17 02 01; Massa de l'element 16.2 kg; Volum 0.014727 m3
Residus:
- embalatge: re170203 Plàstic. (component de residu); rendiment 0.026 kg; Codi LER 17 02 03; Massa de l'element 1 kg; Volum 0.001667 m3

**mt13pst100e** U Cargol autoroscant de cap aixamfranat, d'acer galvanitzat, de 6 mm de diàmetre i 80 mm de longitud
Dades tècniques: Cost energètic 0.397 MJ; Emissió de CO2 0.041 kg; Codi LER 17 04 05; Massa de l'element 0.0153 kg; Volum 0.000007 m3
Residus:
- embalatge: re150101 Envasos de paper i cartró. (component de residu); rendiment 0.001 kg; Codi LER 15 01 01; Massa de l'element 1 kg; Volum 0.001333 m3
