# Lluernari transitable de rajoles de vidre emmotllat

- Propietat de l'arxiu: CYPE Ingenieros S.A.
- Format: FIEBDC-3/2016
- Programa: Generador de preus de la construcció. CYPE Ingenieros, S.A.
- Data: 30/07/2024
- Divisa: EUR
- Costos indirectes: 3 %
- IVA: 21 %

## Q Cobertes

### QL Lluernaris

#### QLH De rajoles de vidre emmotllat

**QLH010** m² Lluernari transitable de rajoles de vidre emmotllat.
Formació de lluernari transitable constituït per rajoles de vidre emmotllat llis, incolor, 190x190x80 mm, per a tràfic per als vianants, amb junts perimetrals i junts entre peces realitzats amb formigó HA-25/B/12/XC2 fabricat en central, i abocament amb cubilot, i acer UNE-EN 10080 B 500 S, amb una quantia aproximada de 13 kg/m² com a armadura inferior i superior; muntatge i desmuntatge del sistema d'encofrat. Inclús bandes perimetrals per a junts de dilatació i antilliscant i segellat de junts perimetrals amb silicona. Totalment acabat.
Inclou: Muntatge del sistema d'encofrat. Replanteig de les peces. Col·locació de les bandes perimetrals. Col·locació de les rajoles de vidre. Col·locació de les armadures amb separadors homologats. Humectació de l'encofrat. Abocament i compactació del formigó. Curat del formigó. Segellat de les juntes perimetrals. Desmuntatge del sistema d'encofrat.
Criteri d'amidament de projecte: Superfície mesurada segons documentació gràfica de Projecte.
Criteri de mesura d'obra: Es mesurarà la superfície realment executada segons especificacions de Projecte.

| Codi | Ut | Descripció | Rendiment | Preu | Import |
|---|---|---|---|---|---|
| mt21vmp010e | U | Rajola de vidre emmotlla, llis, incolor, 190x190x80 mm, per a terres amb tràfic per als vianants. (material) | 21 | 9.07 | 190.470 |
| mt10haf010ctmm | m³ | Formigó HA-25/B/12/XC2, fabricat en central. (material) | 0.019 | 90.2 | 1.714 |
| mt07aco010g | kg | Acer en barres corrugades, UNE-EN 10080 B 500 S, subministrat en obra en barres sense elaborar, de varis diàmetres. (material) | 13 | 1.22 | 15.860 |
| mt07aco020c | U | Separador homologat per bigues. (material) | 4 | 0.09 | 0.360 |
| mt50spa052b | m | Tauló de fusta de pi, de 20x7,2 cm. (material) | 0.02 | 6.32 | 0.126 |
| mt50spa101 | kg | Claus d'acer. (material) | 0.03 | 1.87 | 0.056 |
| mt50spa081a | U | Puntal metàl·lic telescòpic, de fins a 3 m d'altura. (material) | 0.013 | 19.25 | 0.250 |
| mt15sja025b | U | Cartutx de silicona acètica monocomponent, antifloridura, color transparent, de 310 ml. (material) | 0.5 | 6.73 | 3.365 |
| mt21vva022b | U | Material auxiliar per la col·locació de rajoles de vidre emmotllat. (material) | 1 | 0.95 | 0.950 |
| mo020 | h | Oficial 1ª construcció. (mà d'obra) | 2.583 | 28.42 | 73.409 |
| mo113 | h | Peó ordinari construcció. (mà d'obra) | 2.049 | 23.81 | 48.787 |
| % | % | Costos directes complementaris | 2 % | 335.347 | 6.707 |
|  |  | Costos directes |  |  | 342.054 |

Residus:
- col·locació: mt21vmp010e Rajola de vidre emmotlla, llis, incolor, 190x190x80 mm, per a terres amb tràfic per als vianants; factor de residu 0.00708926
- col·locació: mt10haf010ctmm Formigó HA-25/B/12/XC2, fabricat en central; factor de residu 0.00131463
- col·locació: mt07aco010g Acer en barres corrugades, UNE-EN 10080 B 500 S, subministrat en obra en barres sense elaborar, de varis diàmetres; factor de residu 0.0075
- col·locació: mt50spa052b Tauló de fusta de pi, de 20x7,2 cm; factor de residu 1
- col·locació: mt50spa101 Claus d'acer; factor de residu 0.0045
- col·locació: mt50spa081a Puntal metàl·lic telescòpic, de fins a 3 m d'altura; factor de residu 1
- col·locació: mt15sja025b Cartutx de silicona acètica monocomponent, antifloridura, color transparent, de 310 ml; factor de residu 0.06

## Recursos

**mt21vmp010e** U Rajola de vidre emmotlla, llis, incolor, 190x190x80 mm, per a terres amb tràfic per als vianants
Dades tècniques: Cost energètic 44.283 MJ; Emissió de CO2 2.977 kg; Codi LER 17 02 02; Massa de l'element 2.7 kg; Volum 0.0027 m3
Residus:
- embalatge: re170201 Fusta. (component de residu); rendiment 0.028 kg; Codi LER 17 02 01; Massa de l'element 1 kg; Volum 0.000909 m3
- embalatge: re170203 Plàstic. (component de residu); rendiment 0.001 kg; Codi LER 17 02 03; Massa de l'element 1 kg; Volum 0.001667 m3

**mt10haf010ctmm** m³ Formigó HA-25/B/12/XC2, fabricat en central
Dades tècniques: Cost energètic 1840.000 MJ; Emissió de CO2 230.000 kg; Codi LER 17 01 01; Massa de l'element 2300 kg; Volum 1.533333 m3

**mt07aco010g** kg Acer en barres corrugades, UNE-EN 10080 B 500 S, subministrat en obra en barres sense elaborar, de varis diàmetres
Dades tècniques: Cost energètic 9.830 MJ; Emissió de CO2 0.510 kg; Codi LER 17 04 05; Massa de l'element 1 kg; Volum 0.000476 m3

**mt07aco020c** U Separador homologat per bigues
Dades tècniques: Cost energètic 1.105 MJ; Emissió de CO2 0.114 kg
Residus:
- embalatge: re150101 Envasos de paper i cartró. (component de residu); rendiment 0.072 kg; Codi LER 15 01 01; Massa de l'element 1 kg; Volum 0.001333 m3

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt15sja025b** U Cartutx de silicona acètica monocomponent, antifloridura, color transparent, de 310 ml
Dades tècniques: Cost energètic 87.088 MJ; Emissió de CO2 3.667 kg; Codi LER 17 09 04; Massa de l'element 0.45 kg; Volum 0.0003 m3
Residus:
- embalatge: re170203 Plàstic; rendiment 0.1 kg
