# Lluernari de plaques translúcides, en coberta plana

- Propietat de l'arxiu: CYPE Ingenieros S.A.
- Format: FIEBDC-3/2016
- Programa: Generador de preus de la construcció. CYPE Ingenieros, S.A.
- Data: 17/06/2024
- Divisa: EUR
- Costos indirectes: 3 %
- IVA: 21 %

## Q Cobertes

### QL Lluernaris

#### QLL De plaques translúcides sintètiques

**QLL010** m² Lluernari de plaques translúcides, en coberta plana.
Lluernari a una aigua en coberta plana, amb placa de polimetacrilat de metil, de 3 mm d'espessor, incolora. Inclús accessoris de fixació de les plaques i silicona neutra oxímica, per closa de juntes.
Criteri de valoració econòmica: El preu no inclou l'estructura suport.
Inclou: Col·locació i fixació de les plaques. Resolució del perímetre interior i exterior del conjunt. Segellat elàstic de junts.
Criteri d'amidament de projecte: Superfície de l'aiguavés mesurada en veritable magnitud, segons documentació gràfica de Projecte.
Criteri de mesura d'obra: Es mesurarà, en veritable magnitud, la superfície realment executada segons especificacions de Projecte.

| Codi | Ut | Descripció | Rendiment | Preu | Import |
|---|---|---|---|---|---|
| mt21lpm010a | m² | Placa de polimetacrilat de metil, de 3 mm d'espessor, incolora. (material) | 1.05 | 39.72 | 41.706 |
| mt21lpm020 | m | Kit d'accessoris de fixació, per a plaques de polimetacrilat de metil, en lluernaris, format per peces d'ancoratge, elements d'acabamen, junts d'estanquitat i cargols autoroscants. (material) | 0.2 | 2.25 | 0.450 |
| mt22www050a | U | Cartutx de 300 ml de silicona neutra oxímica, d'elasticitat permanent i enduriment ràpid, color blanc, rang de temperatura de treball de -60 a 150°C, amb resistència als rajos UV, duresa Shore A aproximada de 22, segons UNE-EN ISO 868 i elongació a ruptura >= 800%, segons UNE-EN ISO 8339. (material) | 0.2 | 4.73 | 0.946 |
| mo011 | h | Oficial 1ª muntador. (mà d'obra) | 0.2 | 29.34 | 5.868 |
| mo080 | h | Ajudant muntador. (mà d'obra) | 0.2 | 25.28 | 5.056 |
| % | % | Costos directes complementaris | 2 % | 54.026 | 1.081 |
|  |  | Costos directes |  |  | 55.107 |

Residus:
- col·locació: mt22www050a; factor de residu 0.06

## Recursos

**mt21lpm010a** m² Placa de polimetacrilat de metil, de 3 mm d'espessor, incolora
Dades tècniques: Cost energètic 348.800 MJ; Emissió de CO2 17.367 kg
Residus:
- embalatge: re150101 Envasos de paper i cartró. (component de residu); rendiment 0.06 kg; Codi LER 15 01 01; Massa de l'element 1 kg; Volum 0.001333 m3

**mt22www050a** U Cartutx de 300 ml de silicona neutra oxímica
Dades tècniques: Cost energètic 61.288 MJ; Emissió de CO2 2.605 kg; Codi LER 17 09 04; Massa de l'element 0.3 kg; Volum 0.0002 m3
Residus:
- embalatge: re170203 Plàstic. (component de residu); rendiment 0.1 kg; Codi LER 17 02 03; Massa de l'element 1 kg; Volum 0.001667 m3
