# Ràfec decoratiu

- Propietat de l'arxiu: CYPE Ingenieros S.A.
- Format: FIEBDC-3/2016
- Programa: Generador de preus de la construcció. CYPE Ingenieros, S.A.
- Data: 30/07/2024
- Divisa: EUR
- Costos indirectes: 3 %
- IVA: 21 %

## Q Cobertes

### QR Acabaments

#### QRA Barbacanes

**QRA010** m Ràfec decoratiu.
Ràfec decoratiu en teulada, format per dentells de fusta de 80x10x15 cm, rebuts amb morter de ciment, industrial, M-5 amb una separació de 50 cm, taulers ceràmics buits encadellats de 50x20x4 cm i capa de compressió de 3 cm d'espessor amb el mateix morter, i aplicació manual de dues mans de vernís sintètic per a exterior, a porus tancat, incolor, acabat setinat, a base de resines alcídiques sobre la fusta, prèvia aplicació d'una mà d'emprimació segelladora per a interior i exterior, formulada amb resines alcídiques i pigments seleccionats.
Criteri de valoració econòmica: El preu no inclou l'embroquetat de les teules del ràfec.
Inclou: Replanteig i traçat en el sostre dels elements components de ràfec. Rebut dels permòdols. Formació de tauler. Abocat, estesa i reglejat de la capa de morter de regularització. Aplicació de l'emprimació. Aplicació de les mans d'acabat.
Criteri d'amidament de projecte: Longitud del cantell de l'aiguavés, mesurada per la seva cara exterior, segons documentació gràfica de Projecte.
Criteri de mesura d'obra: Es mesurarà pel seu major desenvolupament lineal, la longitud realment executada segons especificacions de Projecte.

| Codi | Ut | Descripció | Rendiment | Preu | Import |
|---|---|---|---|---|---|
| mt13anm010 | U | Dentell de fusta, 80x10x15 cm. (material) | 2.15 | 10.34 | 22.231 |
| mt04lcg010a | U | Maó ceràmic buit (súper maó), per revestir, 50x20x4 cm, per a ús en fàbrica protegida (peça P), densitat 845 kg/m³, segons UNE-EN 771-1. (material) | 4 | 0.46 | 1.840 |
| mt07emr111a | U | Clau, de 4 mm de diàmetre i 40 mm de longitud, d'acer galvanitzat d'alta adherència. (material) | 2 | 0.08 | 0.160 |
| mt08aaa010a | m³ | Aigua. (material) | 0.017 | 1.5 | 0.026 |
| mt09mif010la | t | Morter industrial per a obra de paleta, de ciment, color gris, amb additiu hidròfug, categoria M-15 (resistència a compressió 15 N/mm²), subministrat en sacs, segons UNE-EN 998-2. (material) | 0.094 | 73.55 | 6.914 |
| mt27plj010a | l | Emprimació segelladora per a interior i exterior, formulada amb resines alcídiques i pigments seleccionats, color blanc, per a aplicar amb brotxa, corró o pistola, amb un contingut de substàncies orgàniques volàtils (VOC) < 350 g/l, per a aplicar amb brotxa, corró o pistola. (material) | 0.19 | 15.71 | 2.985 |
| mt27bsj010a | l | Vernís sintètic per a exterior, a porus tancat, incolor, acabat setinat, a base de resines alcídiques, amb resistència als raigs UV, per a aplicar amb brotxa, corró o pistola. (material) | 0.09 | 14.95 | 1.346 |
| mo020 | h | Oficial 1ª construcció. (mà d'obra) | 0.876 | 28.42 | 24.896 |
| mo077 | h | Ajudant construcció. (mà d'obra) | 1.205 | 25.28 | 30.462 |
| mo038 | h | Oficial 1ª pintor. (mà d'obra) | 0.337 | 28.42 | 9.578 |
| % | % | Costos directes complementaris | 2 % | 100.438 | 2.009 |
|  |  | Costos directes |  |  | 102.447 |

Residus:
- col·locació: mt04lcg010a; factor de residu 0.0126
- col·locació: mt09mif010la; factor de residu 0.00678461
- col·locació: mt27plj010a; factor de residu 0.03
- col·locació: mt27bsj010a; factor de residu 0.0275

## Recursos

**mt04lcg010a** U Maó ceràmic buit (súper maó)
Dades tècniques: Cost energètic 11.458 MJ; Emissió de CO2 0.717 kg; Codi LER 17 01 02; Massa de l'element 3.1 kg; Volum 0.00248 m3
Residus:
- embalatge: re170201 Fusta. (component de residu); rendiment 0.017 kg; Codi LER 17 02 01; Massa de l'element 1 kg; Volum 0.000909 m3
- embalatge: re170203 Plàstic. (component de residu); rendiment 0.001 kg; Codi LER 17 02 03; Massa de l'element 1 kg; Volum 0.001667 m3

**mt07emr111a** U Clau, de 4 mm de diàmetre i 40 mm de longitud, d'acer galvanitzat d'alta adherència
Dades tècniques: Cost energètic 4.647 MJ; Emissió de CO2 0.317 kg
Residus:
- embalatge: re150101 Envasos de paper i cartró. (component de residu); rendiment 0.09 kg; Codi LER 15 01 01; Massa de l'element 1 kg; Volum 0.001333 m3
- embalatge: re170203 Plàstic; rendiment 0.045 kg

**mt08aaa010a** m³ Aigua
Dades tècniques: Cost energètic 60.000 MJ; Emissió de CO2 30.000 kg

**mt09mif010la** t Morter industrial per a obra de paleta
Dades tècniques: Cost energètic 2099.395 MJ; Emissió de CO2 181.985 kg; Codi LER 17 01 01; Massa de l'element 1000 kg; Volum 0.666667 m3
Residus:
- embalatge: re150101 Envasos de paper i cartró; rendiment 14.066 kg
- embalatge: re170201 Fusta; rendiment 0.757 kg
- embalatge: re170203 Plàstic; rendiment 0.299 kg

**mt27plj010a** l Emprimació segelladora per a interior i exterior
Dades tècniques: Cost energètic 105.769 MJ; Emissió de CO2 4.071 kg; Codi LER 17 09 04; Massa de l'element 1.36 kg; Volum 0.000907 m3
Residus:
- embalatge: re150104 Envasos metàl·lics. (component de residu); rendiment 0.064 kg; Codi LER 15 01 04; Massa de l'element 1 kg; Volum 0.001667 m3

**mt27bsj010a** l Vernís sintètic per a exterior
Dades tècniques: Cost energètic 29.798 MJ; Emissió de CO2 1.768 kg; Codi LER 08 01 11; Massa de l'element 0.92 kg; Volum 0.001022 m3
Residus:
- embalatge: re150104 Envasos metàl·lics; rendiment 0.057 kg
