# Ràfec decoratiu

- Propietat de l'arxiu: CYPE Ingenieros S.A.
- Format: FIEBDC-3/2016
- Programa: Generador de preus de la construcció. CYPE Ingenieros, S.A.
- Data: 30/07/2024
- Divisa: EUR
- Costos indirectes: 3 %
- IVA: 21 %

## Q Cobertes

### QR Acabaments

#### QRA Barbacanes

**QRA010** m Ràfec decoratiu.
Ràfec decoratiu en teulada, format per maó aplantillat especial per ràfec, en forma de pit de colom, rebut amb morter de ciment, industrial, amb additiu hidròfug, M-15.
Criteri de valoració econòmica: El preu no inclou l'embroquetat de les teules del ràfec.
Inclou: Replanteig i traçat en el sostre dels elements components de ràfec. Col·locació dels maons ceràmics.
Criteri d'amidament de projecte: Longitud del cantell de l'aiguavés, mesurada per la seva cara exterior, segons documentació gràfica de Projecte.
Criteri de mesura d'obra: Es mesurarà pel seu major desenvolupament lineal, la longitud realment executada segons especificacions de Projecte.

| Codi | Ut | Descripció | Rendiment | Preu | Import |
|---|---|---|---|---|---|
| mt05mpa011a | U | Maó ceràmic cara vista massís premsat, pit de colom, vermell, 24x12x5 cm, segons UNE-EN 771-1. (material) | 18 | 1.08 | 19.440 |
| mt08aaa010a | m³ | Aigua. (material) | 0.007 | 1.5 | 0.011 |
| mt09mif010ca | t | Morter industrial per a obra de paleta, de ciment, color gris, categoria M-5 (resistència a compressió 5 N/mm²), subministrat en sacs, segons UNE-EN 998-2. (material) | 0.038 | 53.48 | 2.032 |
| mo020 | h | Oficial 1ª construcció. (mà d'obra) | 0.788 | 28.42 | 22.395 |
| mo077 | h | Ajudant construcció. (mà d'obra) | 0.919 | 25.28 | 23.232 |
| % | % | Costos directes complementaris | 2 % | 67.110 | 1.342 |
|  |  | Costos directes |  |  | 68.452 |

Residus:
- col·locació: mt05mpa011a Maó ceràmic cara vista massís premsat, pit de colom, vermell, 24x12x5 cm, segons UNE-EN 771-1; factor de residu 0.0105
- col·locació: mt09mif010ca; factor de residu 0.0189

## Recursos

**mt05mpa011a** U Maó ceràmic cara vista massís premsat, pit de colom, vermell, 24x12x5 cm, segons UNE-EN 771-1
Dades tècniques: Cost energètic 43.081 MJ; Emissió de CO2 0.643 kg; Codi LER 17 01 02; Massa de l'element 2.49 kg; Volum 0.001992 m3
Residus:
- embalatge: re170201 Fusta. (component de residu); rendiment 0.005 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg
