# Coberta inclinada, sistema BorjaSAT "TEJAS BORJA"

- Propietat de l'arxiu: CYPE Ingenieros S.A.
- Format: FIEBDC-3/2016
- Programa: Generador de preus de la construcció. CYPE Ingenieros, S.A.
- Data: 30/07/2024
- Divisa: EUR
- Costos indirectes: 3 %
- IVA: 21 %

## Q Cobertes

### QT Inclinades

#### QTX Sistemes de terrats

**QTX165** m² Coberta inclinada, sistema BorjaSAT "TEJAS BORJA".
Coberta inclinada, sistema BorjaSAT "TEJAS BORJA", amb una pendent mínima del 30%, sobre vessant formada per forjat de formigó, realitzada amb fre de vapor amb estanquitat a l'aire, impermeable a l'aigua de pluja, de polipropilè "TEJAS BORJA", panell encadellat, BorjaSAT "TEJAS BORJA", de 60 mm d'espessor, d'escuma de poliestirè expandit, de 1205x760 mm, sobre el què es col·loca una cobertura de teules ceràmiques mixtes TB-10 Tech "TEJAS BORJA", acabat BorjaLINE Tierra, 47,5x28,2 cm fixades amb escuma de poliuretà i ancoratges mecànics, sobre llistó en "U", BorjaSAT "TEJAS BORJA". Inclús cargols per a la fixació dels panells, cinta autoadhesiva Borjatherm "TEJAS BORJA", per a segellat de junts entre panells, massilla de poliuretà, "TEJAS BORJA", per a segellat de junts entre panells, rematades i peces especials.
Criteri de valoració econòmica: El preu no inclou la superfície suport ni la impermeabilització.
Inclou: Neteja de la superfície suport. Replanteig i tall dels panells. Col·locació i fixació del panell. Segellat de junts. Replantejament i traçat de tremujals, aiguafons i enllaços. Col·locació i fixació de les teules. Resolució de punts singulars.
Criteri d'amidament de projecte: Superfície de l'aiguavés mesurada en veritable magnitud, segons documentació gràfica de Projecte, sense tenir en compte el cavalcament corresponent de la teula.
Criteri de mesura d'obra: Es mesurarà, en veritable magnitud, la superfície realment executada segons especificacions de Projecte, sense tenir en compte el cavalcament corresponent de la teula.

| Codi | Ut | Descripció | Rendiment | Preu | Import |
|---|---|---|---|---|---|
| mt15tbo010a | m² | Fre de vapor amb estanquitat a l'aire, impermeable a l'aigua de pluja, de polipropilè "TEJAS BORJA", 98 g/m², de 15 m de gruix d'aire equivalent enfront de la difusió de vapor d'aigua, segons UNE-EN 1931, Euroclasse E de reacció al foc, segons UNE-EN 13501-1, subministrat en rotllos de 1,50x50 m, segons UNE-EN 13984. (material) | 1 | 1.05 | 1.050 |
| mt16pet010a | m² | Panell encadellat, BorjaSAT "TEJAS BORJA", de 60 mm d'espessor, d'escuma de poliestirè expandit, de 1205x760 mm, transmitància tèrmica 0,51 W/(m²K), Euroclasse E de reacció al foc, segons UNE-EN 13501-1. (material) | 1 | 20.15 | 20.150 |
| mt13psb215a | m | Llistó en "U", BorjaSAT "TEJAS BORJA", de 40x15 mm. (material) | 2.6 | 1.44 | 3.744 |
| mt15tbo100a | m | Cinta autoadhesiva Borjatherm "TEJAS BORJA", d'alumini, de 100 mm d'amplada, per al segellament de les trobades dels panells, subministrada en rotllos de 10 m de longitud. (material) | 0.6 | 1.34 | 0.804 |
| mt13psb060 | U | Cartutx de 300 cm³ de massilla de poliuretà, "TEJAS BORJA", per a segellat de junts entre panells. (material) | 0.05 | 5.07 | 0.254 |
| mt13psb260a | m | Llistó Borjatherm "TEJAS BORJA", de fusta massissa tractada en autoclau, 60x50 mm. (material) | 0.2 | 3.14 | 0.628 |
| mt13psb230b | U | Cargol d'acer inoxidable i tac de niló, "TEJAS BORJA", de 8 mm de diàmetre i 120 mm de longitud. (material) | 3 | 0.34 | 1.020 |
| mt13tmb010ac | U | Teula ceràmica mixta TB-10 Tech "TEJAS BORJA", acabat BorjaLINE Tierra, 47,5x28,2 cm, segons UNE-EN 1304. (material) | 10.3 | 3.08 | 31.724 |
| mt13tmb015ac | U | Teula ceràmica de ventilació TB-10 Tech "TEJAS BORJA", acabat BorjaLINE Tierra, 47,5x28,2x7,5 cm, per a teules mixtes, segons UNE-EN 1304. (material) | 0.1 | 51.55 | 5.155 |
| mt13tmb011ac | U | Cavalló ceràmic TB-10 Tech "TEJAS BORJA", acabat BorjaLINE Tierra, 44x28,5x10,5 cm, per a teules mixtes, segons UNE-EN 1304. (material) | 0.032 | 12.41 | 0.397 |
| mt13psb050a | m | Pinta de ràfec "TEJAS BORJA", acabat llis, de polipropilè, color vermell RAL 8040, de 100 mm d'altura; per evitar l'entrada de fulles i ocells sense obstaculitzar la ventilació en cobertes inclinades. (material) | 0.2 | 0.81 | 0.162 |
| mt13psb030 | U | Suport regulable, "TEJAS BORJA", d'acer zincat, de 40 mm d'amplada i 1,1 mm de gruix, per a altures entre 190 i 245 mm, per a llistó de carener. (material) | 0.2 | 1.45 | 0.290 |
| mt13psb010b | m | Llistó de carener "TEJAS BORJA", de fusta massissa tractada en autoclau, 40x30 mm. (material) | 0.015 | 1.06 | 0.016 |
| mt15tbo050a | m | Banda de reforç sota carener de polipropilè, TB Roll "TEJAS BORJA", color vermell RAL 8040, amb dues franges laterals d'alumini en la cara superior i dues cintes flexibles de butil en la cara inferior, rang de temperatura de treball de -30 a 80°C, per a aplicar en interiors i exteriors, subministrada en rotllos de 0,39x5 m de longitud. (material) | 0.1 | 3.98 | 0.398 |
| mt13psb250a | U | Cargol autoforadant d'acer inoxidable, "TEJAS BORJA", de 4,2 mm de diàmetre i 45 mm de longitud. (material) | 10 | 0.03 | 0.300 |
| mt13psb040 | U | Aerosol de 750 cm³ d'escuma de poliuretà, "TEJAS BORJA", de 17 kg/m³ de densitat, estable de -40°C a 90°C; per a aplicar amb pistola; segons UNE-EN 13165. (material) | 0.03 | 5.85 | 0.176 |
| mo020 | h | Oficial 1ª construcció. (mà d'obra) | 0.59 | 28.42 | 16.768 |
| mo113 | h | Peó ordinari construcció. (mà d'obra) | 0.59 | 23.81 | 14.048 |
| % | % | Costos directes complementaris | 2 % | 97.084 | 1.942 |
|  |  | Costos directes |  |  | 99.026 |

Residus:
- col·locació: mt15tbo010a; factor de residu 0.07
- col·locació: mt13psb215a Llistó en "U", BorjaSAT "TEJAS BORJA", de 40x15 mm; factor de residu 0.0194239
- col·locació: mt15tbo100a; factor de residu 0.048
- col·locació: mt13psb060 Cartutx de 300 cm³ de massilla de poliuretà, "TEJAS BORJA", per a segellat de junts entre panells; factor de residu 0.06
- col·locació: mt13psb260a Llistó Borjatherm "TEJAS BORJA", de fusta massissa tractada en autoclau, 60x50 mm; factor de residu 0.012924
- col·locació: mt13psb230b Cargol d'acer inoxidable i tac de niló, "TEJAS BORJA", de 8 mm de diàmetre i 120 mm de longitud; factor de residu 0.00411628
- col·locació: mt13tmb010ac Teula ceràmica mixta TB-10 Tech "TEJAS BORJA", acabat BorjaLINE Tierra, 47,5x28,2 cm, segons UNE-EN 1304; factor de residu 0.0280586
- col·locació: mt13tmb015ac; factor de residu 0.0196
- col·locació: mt13tmb011ac; factor de residu 0.0196
- col·locació: mt13psb050a; factor de residu 0.0275
- col·locació: mt13psb030; factor de residu 0.02
- col·locació: mt13psb010b Llistó de carener "TEJAS BORJA", de fusta massissa tractada en autoclau, 40x30 mm; factor de residu 0.014
- col·locació: mt15tbo050a; factor de residu 0.0275
- col·locació: mt13psb250a Cargol autoforadant d'acer inoxidable, "TEJAS BORJA", de 4,2 mm de diàmetre i 45 mm de longitud; factor de residu 0.005
- col·locació: mt13psb040; factor de residu 0.06

## Recursos

**mt15tbo010a** m² Fre de vapor amb estanquitat a l'aire
Dades tècniques: Cost energètic 11.432 MJ; Emissió de CO2 0.401 kg; Codi LER 17 06 04; Massa de l'element 0.098 kg; Volum 0.000163 m3
Residus:
- embalatge: re170203 Plàstic. (component de residu); rendiment 0.024 kg; Codi LER 17 02 03; Massa de l'element 1 kg; Volum 0.001667 m3

**mt13psb215a** m Llistó en "U", BorjaSAT "TEJAS BORJA", de 40x15 mm
Dades tècniques: Cost energètic 9.147 MJ; Emissió de CO2 0.473 kg; Codi LER 17 04 05; Massa de l'element 0.88 kg; Volum 0.000419 m3
Residus:
- embalatge: re170203 Plàstic; rendiment 0.005 kg

**mt15tbo100a** m Cinta autoadhesiva Borjatherm "TEJAS BORJA"
Dades tècniques: Cost energètic 7.985 MJ; Emissió de CO2 0.576 kg; Codi LER 17 04 02; Massa de l'element 0.067 kg; Volum 0.000045 m3
Residus:
- embalatge: re170203 Plàstic; rendiment 0.005 kg

**mt13psb060** U Cartutx de 300 cm³ de massilla de poliuretà, "TEJAS BORJA", per a segellat de junts entre panells
Dades tècniques: Cost energètic 12.716 MJ; Emissió de CO2 0.628 kg; Codi LER 17 09 04; Massa de l'element 0.021 kg; Volum 0.000014 m3
Residus:
- embalatge: re170203 Plàstic; rendiment 0.1 kg

**mt13psb260a** m Llistó Borjatherm "TEJAS BORJA", de fusta massissa tractada en autoclau, 60x50 mm
Dades tècniques: Cost energètic 68.129 MJ; Emissió de CO2 -0.920 kg; Codi LER 17 02 01; Massa de l'element 0.5 kg; Volum 0.000455 m3
Residus:
- embalatge: re170203 Plàstic; rendiment 0.002 kg

**mt13psb230b** U Cargol d'acer inoxidable i tac de niló, "TEJAS BORJA", de 8 mm de diàmetre i 120 mm de longitud
Dades tècniques: Cost energètic 2.342 MJ; Emissió de CO2 0.291 kg; Codi LER 17 04 05; Massa de l'element 0.043 kg; Volum 0.00002 m3
Residus:
- embalatge: re150101 Envasos de paper i cartró. (component de residu); rendiment 0.001 kg; Codi LER 15 01 01; Massa de l'element 1 kg; Volum 0.001333 m3

**mt13tmb010ac** U Teula ceràmica mixta TB-10 Tech "TEJAS BORJA", acabat BorjaLINE Tierra, 47,5x28,2 cm, segons UNE-EN 1304
Dades tècniques: Cost energètic 13.401 MJ; Emissió de CO2 0.694 kg; Codi LER 17 01 03; Massa de l'element 3.45 kg; Volum 0.00276 m3
Residus:
- embalatge: re170201 Fusta. (component de residu); rendiment 0.003 kg; Codi LER 17 02 01; Massa de l'element 1 kg; Volum 0.000909 m3
- embalatge: re170203 Plàstic; rendiment 0.002 kg

**mt13tmb015ac** U Teula ceràmica de ventilació TB-10 Tech "TEJAS BORJA"
Dades tècniques: Cost energètic 13.957 MJ; Emissió de CO2 0.724 kg; Codi LER 17 01 03; Massa de l'element 3.6 kg; Volum 0.00288 m3
Residus:
- embalatge: re170201 Fusta; rendiment 0.003 kg
- embalatge: re170203 Plàstic; rendiment 0.002 kg

**mt13tmb011ac** U Cavalló ceràmic TB-10 Tech "TEJAS BORJA"
Dades tècniques: Cost energètic 13.215 MJ; Emissió de CO2 0.684 kg; Codi LER 17 01 03; Massa de l'element 3.4 kg; Volum 0.00272 m3
Residus:
- embalatge: re170201 Fusta; rendiment 0.003 kg
- embalatge: re170203 Plàstic; rendiment 0.002 kg

**mt13psb050a** m Pinta de ràfec "TEJAS BORJA"
Dades tècniques: Cost energètic 8.364 MJ; Emissió de CO2 0.262 kg; Codi LER 17 02 03; Massa de l'element 0.09 kg; Volum 0.00015 m3

**mt13psb030** U Suport regulable
Dades tècniques: Cost energètic 4.191 MJ; Emissió de CO2 0.212 kg; Codi LER 17 04 05; Massa de l'element 0.18 kg; Volum 0.000086 m3
Residus:
- embalatge: re170203 Plàstic; rendiment 0.025 kg

**mt13psb010b** m Llistó de carener "TEJAS BORJA", de fusta massissa tractada en autoclau, 40x30 mm
Dades tècniques: Cost energètic 68.114 MJ; Emissió de CO2 -0.920 kg; Codi LER 17 02 01; Massa de l'element 0.5 kg; Volum 0.000455 m3
Residus:
- embalatge: re170203 Plàstic; rendiment 0.002 kg

**mt15tbo050a** m Banda de reforç sota carener de polipropilè
Dades tècniques: Cost energètic 25.200 MJ; Emissió de CO2 1.048 kg; Codi LER 17 02 03; Massa de l'element 0.26 kg; Volum 0.000433 m3

**mt13psb250a** U Cargol autoforadant d'acer inoxidable, "TEJAS BORJA", de 4,2 mm de diàmetre i 45 mm de longitud
Dades tècniques: Cost energètic 0.410 MJ; Emissió de CO2 0.061 kg; Codi LER 17 04 05; Massa de l'element 0.0086 kg; Volum 0.000004 m3
Residus:
- embalatge: re150101 Envasos de paper i cartró; rendiment 0.001 kg

**mt13psb040** U Aerosol de 750 cm³ d'escuma de poliuretà
Dades tècniques: Cost energètic 11.534 MJ; Emissió de CO2 0.571 kg; Codi LER 17 09 04; Massa de l'element 0.0128 kg; Volum 0.000009 m3
Residus:
- embalatge: re170203 Plàstic; rendiment 0.1 kg
