# Peces especials per a coberta inclinada de fibrociment sense amiant

- Propietat de l'arxiu: CYPE Ingenieros S.A.
- Format: FIEBDC-3/2016
- Programa: Generador de preus de la construcció. CYPE Ingenieros, S.A.
- Data: 17/06/2024
- Divisa: EUR
- Costos indirectes: 3 %
- IVA: 21 %

## Q Cobertes

### QU Components de cobertes inclinades i corbes

#### QUC De plaques de fibrociment sense amiant

**QUC012** U Peces especials per a coberta inclinada de fibrociment sense amiant.
Placa de fibrociment sense amiant amb adaptador per a claraboia, color argila, amb ferraments, col·locada sobre les plaques, amb un cavalcament mínim de 10 cm, per a coberta inclinada, amb una pendent major del 10%. Inclús accessoris de fixació a les plaques.
Inclou: Replanteig i col·locació de les peces especials sobre les plaques de coberta. Fixació de les peces a les plaques.
Criteri d'amidament de projecte: Nombre d'unitats previstes, segons documentació gràfica de Projecte.
Criteri de mesura d'obra: Es mesurarà el nombre d'unitats realment executades segons especificacions de Projecte.

| Codi | Ut | Descripció | Rendiment | Preu | Import |
|---|---|---|---|---|---|
| mt13eur070a | U | Placa de fibrociment sense amiant amb adaptador per a claraboia, color argila, amb ferraments. Segons UNE-EN 494. (material) | 1 | 155.65 | 155.650 |
| mo051 | h | Oficial 1ª muntador de tancaments industrials. (mà d'obra) | 0.328 | 29.34 | 9.624 |
| mo098 | h | Ajudant muntador de tancaments industrials. (mà d'obra) | 0.197 | 25.28 | 4.980 |
| % | % | Costos directes complementaris | 2 % | 170.254 | 3.405 |
|  |  | Costos directes |  |  | 173.659 |

Residus:
- col·locació: mt13eur070a Placa de fibrociment sense amiant amb adaptador per a claraboia, color argila, amb ferraments. Segons UNE-EN 494; factor de residu 0.0248

## Recursos

**mt13eur070a** U Placa de fibrociment sense amiant amb adaptador per a claraboia, color argila, amb ferraments. Segons UNE-EN 494
Dades tècniques: Cost energètic 5.701 MJ; Emissió de CO2 3.845 kg; Codi LER 17 01 01; Massa de l'element 24.04 kg; Volum 0.016027 m3
Residus:
- embalatge: re170201 Fusta. (component de residu); rendiment 0.001 kg; Codi LER 17 02 01; Massa de l'element 1 kg; Volum 0.000909 m3
- embalatge: re170203 Plàstic. (component de residu); rendiment 0.05 kg; Codi LER 17 02 03; Massa de l'element 1 kg; Volum 0.001667 m3
