# Peces especials per a coberta inclinada de fibrociment sense amiant

- Propietat de l'arxiu: CYPE Ingenieros S.A.
- Format: FIEBDC-3/2016
- Programa: Generador de preus de la construcció. CYPE Ingenieros, S.A.
- Data: 17/06/2024
- Divisa: EUR
- Costos indirectes: 3 %
- IVA: 21 %

## Q Cobertes

### QU Components de cobertes inclinades i corbes

#### QUC De plaques de fibrociment sense amiant

**QUC012** U Peces especials per a coberta inclinada de fibrociment sense amiant.
Placa de fibrociment sense amiant, amb adaptador per a sortida de fums, de 1520x1000 mm, color argila, amb peça de connexió i aspirador estàtic, col·locada sobre les plaques, amb un cavalcament mínim de 10 cm, per a coberta inclinada, amb una pendent major del 10%. Inclús accessoris de fixació a les plaques.
Inclou: Replanteig i col·locació de les peces especials sobre les plaques de coberta. Fixació de les peces a les plaques.
Criteri d'amidament de projecte: Nombre d'unitats previstes, segons documentació gràfica de Projecte.
Criteri de mesura d'obra: Es mesurarà el nombre d'unitats realment executades segons especificacions de Projecte.

| Codi | Ut | Descripció | Rendiment | Preu | Import |
|---|---|---|---|---|---|
| mt13eur095a | U | Placa de fibrociment sense amiant, amb adaptador per a sortida de fums, de 1520x1000 mm, color argila, amb accessoris de fixació. Segons UNE-EN 494. (material) | 1 | 129.7 | 129.700 |
| mt13eur096a | U | Peça de connexió entre placa de fibrociment sense amiant i aspirador estàtic per a sortida de fums, de 760x520 mm, diàmetre de sortida 30 cm, color argila, amb accessoris de fixació. Segons UNE-EN 494. (material) | 1 | 57.51 | 57.510 |
| mt13eur097d | U | Aspirador giratori per a sortida de fums, d'acer inoxidable, amb diàmetre de sortida 32 cm, i accessoris de fixació. (material) | 1 | 113.52 | 113.520 |
| mo051 | h | Oficial 1ª muntador de tancaments industrials. (mà d'obra) | 0.459 | 29.34 | 13.467 |
| mo098 | h | Ajudant muntador de tancaments industrials. (mà d'obra) | 0.23 | 25.28 | 5.814 |
| % | % | Costos directes complementaris | 2 % | 320.011 | 6.400 |
|  |  | Costos directes |  |  | 326.411 |

Residus:
- col·locació: mt13eur095a; factor de residu 0.0248
- col·locació: mt13eur096a; factor de residu 0.0248
- col·locació: mt13eur097d Aspirador giratori per a sortida de fums, d'acer inoxidable, amb diàmetre de sortida 32 cm, i accessoris de fixació; factor de residu 0.0248

## Recursos

**mt13eur095a** U Placa de fibrociment sense amiant
Dades tècniques: Cost energètic 5.701 MJ; Emissió de CO2 3.845 kg; Codi LER 17 01 01; Massa de l'element 24.04 kg; Volum 0.016027 m3
Residus:
- embalatge: re170201 Fusta. (component de residu); rendiment 0.001 kg; Codi LER 17 02 01; Massa de l'element 1 kg; Volum 0.000909 m3
- embalatge: re170203 Plàstic. (component de residu); rendiment 0.05 kg; Codi LER 17 02 03; Massa de l'element 1 kg; Volum 0.001667 m3

**mt13eur096a** U Peça de connexió entre placa de fibrociment sense amiant i aspirador estàtic per a sortida de fums
Dades tècniques: Cost energètic 5.340 MJ; Emissió de CO2 2.039 kg; Codi LER 17 01 01; Massa de l'element 12 kg; Volum 0.008 m3
Residus:
- embalatge: re170201 Fusta; rendiment 0.001 kg
- embalatge: re170203 Plàstic; rendiment 0.05 kg

**mt13eur097d** U Aspirador giratori per a sortida de fums, d'acer inoxidable, amb diàmetre de sortida 32 cm, i accessoris de fixació
Dades tècniques: Cost energètic 5.073 MJ; Emissió de CO2 0.704 kg; Codi LER 17 01 01; Massa de l'element 3.1 kg; Volum 0.002067 m3
Residus:
- embalatge: re170201 Fusta; rendiment 0.001 kg
- embalatge: re170203 Plàstic; rendiment 0.05 kg
