# Peces especials per a coberta inclinada de fibrociment sense amiant

- Propietat de l'arxiu: CYPE Ingenieros S.A.
- Format: FIEBDC-3/2016
- Programa: Generador de preus de la construcció. CYPE Ingenieros, S.A.
- Data: 17/06/2024
- Divisa: EUR
- Costos indirectes: 3 %
- IVA: 21 %

## Q Cobertes

### QU Components de cobertes inclinades i corbes

#### QUC De plaques de fibrociment sense amiant

**QUC012** U Peces especials per a coberta inclinada de fibrociment sense amiant.
Placa ondulada translúcida de policarbonat cel·lular, incolora, resistent als raigs ultraviolat de 2000 mm de longitud, 1050 mm d'amplada i 4 mm de gruix, col·locada sobre les plaques, amb un cavalcament mínim de 10 cm, per a coberta inclinada, amb una pendent major del 10%. Inclús accessoris de fixació a les plaques.
Inclou: Replanteig i col·locació de les peces especials sobre les plaques de coberta. Fixació de les peces a les plaques.
Criteri d'amidament de projecte: Nombre d'unitats previstes, segons documentació gràfica de Projecte.
Criteri de mesura d'obra: Es mesurarà el nombre d'unitats realment executades segons especificacions de Projecte.

| Codi | Ut | Descripció | Rendiment | Preu | Import |
|---|---|---|---|---|---|
| mt13eur080a | U | Placa ondulada translúcida de policarbonat cel·lular, incolora, resistent als raigs ultraviolat de 2000 mm de longitud, 1050 mm d'amplada i 4 mm de gruix. Segons UNE-EN 494. (material) | 1 | 34.7 | 34.700 |
| mo051 | h | Oficial 1ª muntador de tancaments industrials. (mà d'obra) | 0.59 | 29.34 | 17.311 |
| mo098 | h | Ajudant muntador de tancaments industrials. (mà d'obra) | 0.262 | 25.28 | 6.623 |
| % | % | Costos directes complementaris | 2 % | 58.634 | 1.173 |
|  |  | Costos directes |  |  | 59.807 |

## Recursos

**mt13eur080a** U Placa ondulada translúcida de policarbonat cel·lular
Dades tècniques: Cost energètic 2648.660 MJ; Emissió de CO2 181.300 kg
Residus:
- embalatge: re150101 Envasos de paper i cartró. (component de residu); rendiment 0.072 kg; Codi LER 15 01 01; Massa de l'element 1 kg; Volum 0.001333 m3
