# Teula solar fotovoltaica plana amb encaix

- Propietat de l'arxiu: CYPE Ingenieros S.A.
- Format: FIEBDC-3/2016
- Programa: Generador de preus de la construcció. CYPE Ingenieros, S.A.
- Data: 06/06/2025
- Divisa: EUR
- Costos indirectes: 3 %
- IVA: 21 %

## Q Cobertes

### QU Components de cobertes inclinades i corbes

#### QUF De teules solars fotovoltaiques

**QUF006** U Teula solar fotovoltaica plana amb encaix.
Teula solar fotovoltaica plana amb encaix de cèl·lules de coure, indi, gal·li i seleni (CIGS), color negre, dimensions 457x1268x26 mm, potència màxima (Wp) 56 W, tensió a màxima potència (Vmp) 33 V, intensitat a màxima potència (Imp) 1,7 A, tensió en circuit obert (Voc) 41,3 V, intensitat de curtcircuit (Isc) 1,89 A, marc d'alumini, capa frontal de vidre trempat de 3,2 mm d'espessor, capa posterior de vidre trempat de 1,8 mm d'espessor, temperatura de treball -40°C fins 85°C, pes 9,3 kg, amb caixa de connexions grau de protecció IP67, amb cables polaritzats de 4 mm² de secció i 900 mm de longitud i connectors MC4. Inclús accessoris de muntatge i material de connexionat elèctric.
Inclou: Col·locació i fixació. Connexionat i comprovació del seu correcte funcionament.
Criteri d'amidament de projecte: Nombre d'unitats previstes, segons documentació gràfica de Projecte.
Criteri de mesura d'obra: Es mesurarà el nombre d'unitats realment executades segons especificacions de Projecte.

| Codi | Ut | Descripció | Rendiment | Preu | Import |
|---|---|---|---|---|---|
| mt35teb010a | U | Teula solar fotovoltaica plana amb encaix de cèl·lules de coure, indi, gal·li i seleni (CIGS), color negre, dimensions 457x1268x26 mm, potència màxima (Wp) 56 W, tensió a màxima potència (Vmp) 33 V, intensitat a màxima potència (Imp) 1,7 A, tensió en circuit obert (Voc) 41,3 V, intensitat de curtcircuit (Isc) 1,89 A, marc d'alumini, capa frontal de vidre trempat de 3,2 mm d'espessor, capa posterior de vidre trempat de 1,8 mm d'espessor, temperatura de treball -40°C fins 85°C, pes 9,3 kg, amb caixa de connexions grau de protecció IP67, amb cables polaritzats de 4 mm² de secció i 900 mm de longitud i connectors MC4. (material) | 1 | 148.86 | 148.860 |
| mo003 | h | Oficial 1ª electricista. (mà d'obra) | 0.262 | 30.63 | 8.025 |
| mo102 | h | Ajudant electricista. (mà d'obra) | 0.262 | 26.36 | 6.906 |
| % | % | Costos directes complementaris | 2 % | 163.791 | 3.276 |
|  |  | Costos directes |  |  | 167.067 |
