# Panells de fibrociment sense amiant, amb aïllament incorporat, per a muntatge de cobertura de teules de formigó

- Propietat de l'arxiu: CYPE Ingenieros S.A.
- Format: FIEBDC-3/2016
- Programa: Generador de preus de la construcció. CYPE Ingenieros, S.A.
- Data: 30/07/2024
- Divisa: EUR
- Costos indirectes: 3 %
- IVA: 21 %

## Q Cobertes

### QU Components de cobertes inclinades i corbes

#### QUH De teules de formigó

**QUH011** m² Panells de fibrociment sense amiant, amb aïllament incorporat, per a muntatge de cobertura de teules de formigó.
Panells, formats per placa ondulada de fibrociment sense amiant, color verd, en la cara exterior, nucli aïllant d'escuma de poliuretà i acabat interior superficial de fusta com barrera antivapor; de 1520 mm de longitud, 1100 mm d'amplada i 54 mm de gruix, col·locades amb un cavalcament de la placa superior de 200 mm i fixades mecànicament a qualsevol tipus de corretja estructural, per a muntatge de cobertura de teula de formigó de perfil àrab, a coberta inclinada, amb una pendent major del 25%. Inclús accessoris de fixació dels panells.
Criteri de valoració econòmica: El preu no inclou la cobertura de teules.
Inclou: Replanteig. Tall dels panells. Fixació dels panells. Segellat de junts.
Criteri d'amidament de projecte: Superfície de l'aiguavés mesurada en veritable magnitud, segons documentació gràfica de Projecte.
Criteri de mesura d'obra: Es mesurarà, en veritable magnitud, la superfície realment executada segons especificacions de Projecte.

| Codi | Ut | Descripció | Rendiment | Preu | Import |
|---|---|---|---|---|---|
| mt13eur015l | U | Panell, format per placa ondulada de fibrociment sense amiant, color verd, en la cara exterior, nucli aïllant d'escuma de poliuretà i acabat interior superficial de fusta com barrera antivapor; de 1520 mm de longitud, 1100 mm d'amplada i 54 mm de gruix. Segons UNE-EN 494. (material) | 0.758 | 59.65 | 45.215 |
| mt13eur100a | U | Kit d'accessoris de fixació, per a plaques ondulades de fibrociment sense amiant. (material) | 1 | 9.94 | 9.940 |
| mo051 | h | Oficial 1ª muntador de tancaments industrials. (mà d'obra) | 0.211 | 29.34 | 6.191 |
| mo098 | h | Ajudant muntador de tancaments industrials. (mà d'obra) | 0.211 | 25.28 | 5.334 |
| % | % | Costos directes complementaris | 2 % | 66.680 | 1.334 |
|  |  | Costos directes |  |  | 68.014 |

Residus:
- col·locació: mt13eur015l; factor de residu 0.0248

## Recursos

**mt13eur015l** U Panell, format per placa ondulada de fibrociment sense amiant
Dades tècniques: Cost energètic 5.790 MJ; Emissió de CO2 4.289 kg; Codi LER 17 01 01; Massa de l'element 27 kg; Volum 0.018 m3
Residus:
- embalatge: re170201 Fusta. (component de residu); rendiment 0.001 kg; Codi LER 17 02 01; Massa de l'element 1 kg; Volum 0.000909 m3
- embalatge: re170203 Plàstic. (component de residu); rendiment 0.05 kg; Codi LER 17 02 03; Massa de l'element 1 kg; Volum 0.001667 m3
