# Punt singular per a coberta inclinada metàl·lica

- Propietat de l'arxiu: CYPE Ingenieros S.A.
- Format: FIEBDC-3/2016
- Programa: Generador de preus de la construcció. CYPE Ingenieros, S.A.
- Data: 17/06/2024
- Divisa: EUR
- Costos indirectes: 3 %
- IVA: 21 %

## Q Cobertes

### QU Components de cobertes inclinades i corbes

#### QUM De xapes d'acer i panells sandvitx

**QUM011** m Punt singular per a coberta inclinada metàl·lica.
Canaló interior per a coberta inclinada amb una pendent major del 10%, amb xapa plegada d'acer galvanitzat, de 1,0 mm d'espessor, 80 cm de desenvolupament i 4 plecs. Inclús accessoris de fixació de les peces a les plaques i massilla de base neutra monocomponent, per closa de juntes.
Inclou: Replanteig i col·locació de l'acabat. Fixació mecànica.
Criteri d'amidament de projecte: Longitud amidada segons documentació gràfica de Projecte, incrementada en 5 cm a cada costat.
Criteri de mesura d'obra: Es mesurarà la longitud realment executada segons especificacions de Projecte, incloent els acords en els suports.

| Codi | Ut | Descripció | Rendiment | Preu | Import |
|---|---|---|---|---|---|
| mt12www030ccE | m | Xapa plegada d'acer galvanitzat, de 1 mm d'espessor, 80 cm de desenvolupament i 4 plecs, per a canaló interior. (material) | 1.07 | 12.22 | 13.075 |
| mt13ccg030d | U | Cargol autoroscant de 6,5x130 mm d'acer galvanitzat, amb volandera. (material) | 8 | 0.35 | 2.800 |
| mt21vva011 | l | Massilla de base neutra monocomponent, per closa de juntes; per a aplicar amb pistola. (material) | 0.025 | 14.13 | 0.353 |
| mo051 | h | Oficial 1ª muntador de tancaments industrials. (mà d'obra) | 0.459 | 29.34 | 13.467 |
| mo098 | h | Ajudant muntador de tancaments industrials. (mà d'obra) | 0.23 | 25.28 | 5.814 |
| % | % | Costos directes complementaris | 2 % | 35.509 | 0.710 |
|  |  | Costos directes |  |  | 36.219 |

Residus:
- col·locació: mt13ccg030d Cargol autoroscant de 6,5x130 mm d'acer galvanitzat, amb volandera; factor de residu 0.0041129

## Recursos

**mt13ccg030d** U Cargol autoroscant de 6,5x130 mm d'acer galvanitzat, amb volandera
Dades tècniques: Cost energètic 0.642 MJ; Emissió de CO2 0.065 kg; Codi LER 17 04 05; Massa de l'element 0.0248 kg; Volum 0.000012 m3
Residus:
- embalatge: re150101 Envasos de paper i cartró. (component de residu); rendiment 0.001 kg; Codi LER 15 01 01; Massa de l'element 1 kg; Volum 0.001333 m3
