# Peces especials per a coberta inclinada de panells sandvitx aïllants

- Propietat de l'arxiu: CYPE Ingenieros S.A.
- Format: FIEBDC-3/2016
- Programa: Generador de preus de la construcció. CYPE Ingenieros, S.A.
- Data: 17/06/2024
- Divisa: EUR
- Costos indirectes: 3 %
- IVA: 21 %

## Q Cobertes

### QU Components de cobertes inclinades i corbes

#### QUM De xapes d'acer i panells sandvitx

**QUM022** U Peces especials per a coberta inclinada de panells sandvitx aïllants.
Airejador lineal estàtic, de xapa d'acer galvanitzat, de 3500 mm de longitud, 600 mm d'amplada, obertura central de 250 mm d'amplada, 350 mm d'altura i 0,6 mm de gruix, amb suport metàl·lic adaptable al pendent de la coberta, per a coberta inclinada, amb una pendent major del 10%. Inclús accessoris de fixació als panells sandvitx.
Inclou: Replanteig i col·locació de les peces especials sobre els panells sandvitx. Fixació de les peces als panells sandvitx.
Criteri d'amidament de projecte: Nombre d'unitats previstes, segons documentació gràfica de Projecte.
Criteri de mesura d'obra: Es mesurarà el nombre d'unitats realment executades segons especificacions de Projecte.

| Codi | Ut | Descripció | Rendiment | Preu | Import |
|---|---|---|---|---|---|
| mt42sva920a | U | Airejador lineal estàtic, de xapa d'acer galvanitzat, de 3500 mm de longitud, 600 mm d'amplada, obertura central de 250 mm d'amplada, 350 mm d'altura i 0,6 mm de gruix, amb suport metàl·lic adaptable al pendent de la coberta i accessoris de fixació. (material) | 1 | 187.68 | 187.680 |
| mo051 | h | Oficial 1ª muntador de tancaments industrials. (mà d'obra) | 0.656 | 29.34 | 19.247 |
| mo098 | h | Ajudant muntador de tancaments industrials. (mà d'obra) | 0.656 | 25.28 | 16.584 |
| % | % | Costos directes complementaris | 2 % | 223.511 | 4.470 |
|  |  | Costos directes |  |  | 227.981 |
