# Cobertura de plaques de policarbonat cel·lular "ACH"

- Propietat de l'arxiu: CYPE Ingenieros S.A.
- Format: FIEBDC-3/2016
- Programa: Generador de preus de la construcció. CYPE Ingenieros, S.A.
- Data: 17/06/2024
- Divisa: EUR
- Costos indirectes: 3 %
- IVA: 21 %

## Q Cobertes

### QU Components de cobertes inclinades i corbes

#### QUP De plaques de policarbonat

**QUP025** m² Cobertura de plaques de policarbonat cel·lular "ACH".
Cobertura de plaques translúcides trapezoïdals de policarbonat cel·lular, ACH 80/1000 "ACH", de de 8 a 12 mm d'espessor, col·locades amb un cavalcament lateral de 200 mm i fixades mecànicament sobre entramat lleuger metàl·lic, a coberta inclinada, amb una pendent major del 5%. Inclús accessoris de fixació de les plaques i silicona neutra oxímica, per al segellat d'encavallaments.
Criteri de valoració econòmica: El preu no inclou la superfície suport ni la resolució de punts singulars.
Inclou: Replanteig de les plaques per faldó. Col·locació de les peces per a recolzament de les plaques. Tall, preparació i col·locació de les plaques. Fixación mecànic de les plaques. Segellat d'encavallaments.
Criteri d'amidament de projecte: Superfície mesurada en veritable magnitud, segons documentació gràfica de Projecte.
Criteri de mesura d'obra: Es mesurarà, en veritable magnitud, la superfície realment executada segons especificacions de Projecte.

| Codi | Ut | Descripció | Rendiment | Preu | Import |
|---|---|---|---|---|---|
| mt13lpa020a | m² | Placa translúcida trapezoïdal de policarbonat cel·lular, ACH 80/1000 "ACH", de de 8 a 12 mm d'espessor, de 995 a 1000 mm d'amplada i 80 mm d'altura, conductivitat tèrmica 2,68 W/(mK), Euroclasse B-s1, d0 de reacció al foc, segons UNE-EN 13501-1, proporcionant un aïllament acústic de 16 dB i amb tractament als rajos UV en la seva cara exterior. (material) | 1.2 | 29.95 | 35.940 |
| mt13lpa110d | U | Kit d'accessoris de fixació "ACH", per a plaques de policarbonat cel·lular, en cobertes inclinades. (material) | 0.2 | 30 | 6.000 |
| mt22www050a | U | Cartutx de 300 ml de silicona neutra oxímica, d'elasticitat permanent i enduriment ràpid, color blanc, rang de temperatura de treball de -60 a 150°C, amb resistència als rajos UV, duresa Shore A aproximada de 22, segons UNE-EN ISO 868 i elongació a ruptura >= 800%, segons UNE-EN ISO 8339. (material) | 0.2 | 4.73 | 0.946 |
| mo051 | h | Oficial 1ª muntador de tancaments industrials. (mà d'obra) | 0.144 | 29.34 | 4.225 |
| mo098 | h | Ajudant muntador de tancaments industrials. (mà d'obra) | 0.144 | 25.28 | 3.640 |
| % | % | Costos directes complementaris | 2 % | 50.751 | 1.015 |
|  |  | Costos directes |  |  | 51.766 |

Residus:
- col·locació: mt22www050a; factor de residu 0.06

## Recursos

**mt22www050a** U Cartutx de 300 ml de silicona neutra oxímica
Dades tècniques: Cost energètic 61.288 MJ; Emissió de CO2 2.605 kg; Codi LER 17 09 04; Massa de l'element 0.3 kg; Volum 0.0002 m3
Residus:
- embalatge: re170203 Plàstic. (component de residu); rendiment 0.1 kg; Codi LER 17 02 03; Massa de l'element 1 kg; Volum 0.001667 m3
