# Cobertura de teules ceràmiques "TEJAS BORJA"

- Propietat de l'arxiu: CYPE Ingenieros S.A.
- Format: FIEBDC-3/2016
- Programa: Generador de preus de la construcció. CYPE Ingenieros, S.A.
- Data: 17/06/2024
- Divisa: EUR
- Costos indirectes: 3 %
- IVA: 21 %

## Q Cobertes

### QU Components de cobertes inclinades i corbes

#### QUT De teules ceràmiques

**QUT050** m² Cobertura de teules ceràmiques "TEJAS BORJA".
Cobertura de teules ceràmiques mixtes TB-10 Tech "TEJAS BORJA", acabat BorjaLINE Tierra, 47,5x28,2 cm, rebudes amb morter de ciment, industrial, M-2,5, directament sobre la superfície regularitzada del vessant, a coberta inclinada, amb una pendent major del 35%.
Criteri de valoració econòmica: El preu no inclou la resolució de punts singulars ni les peces especials de la cobertura.
Inclou: Col·locació de les teules rebudes amb morter.
Criteri d'amidament de projecte: Superfície de l'aiguavés mesurada en veritable magnitud, segons documentació gràfica de Projecte.
Criteri de mesura d'obra: Es mesurarà, en veritable magnitud, la superfície realment executada segons especificacions de Projecte.

| Codi | Ut | Descripció | Rendiment | Preu | Import |
|---|---|---|---|---|---|
| mt08aaa010a | m³ | Aigua. (material) | 0.02 | 1.5 | 0.030 |
| mt09mif010ba | t | Morter industrial per a obra de paleta, de ciment, color gris, categoria M-2,5 (resistència a compressió 2,5 N/mm²), subministrat en sacs, segons UNE-EN 998-2. (material) | 0.113 | 49.61 | 5.606 |
| mt13tmb010ac | U | Teula ceràmica mixta TB-10 Tech "TEJAS BORJA", acabat BorjaLINE Tierra, 47,5x28,2 cm, segons UNE-EN 1304. (material) | 10.3 | 3.08 | 31.724 |
| mt13tac100 | kg | Pigment per morter. (material) | 0.054 | 6 | 0.324 |
| mo020 | h | Oficial 1ª construcció. (mà d'obra) | 0.456 | 28.42 | 12.960 |
| mo113 | h | Peó ordinari construcció. (mà d'obra) | 0.228 | 23.81 | 5.429 |
| % | % | Costos directes complementaris | 2 % | 56.073 | 1.121 |
|  |  | Costos directes |  |  | 57.194 |

Residus:
- col·locació: mt09mif010ba; factor de residu 0.0189
- col·locació: mt13tmb010ac Teula ceràmica mixta TB-10 Tech "TEJAS BORJA", acabat BorjaLINE Tierra, 47,5x28,2 cm, segons UNE-EN 1304; factor de residu 0.0280586
- col·locació: mt13tac100 Pigment per morter; factor de residu 0.031132

## Recursos

**mt08aaa010a** m³ Aigua
Dades tècniques: Cost energètic 60.000 MJ; Emissió de CO2 30.000 kg

**mt09mif010ba** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt13tmb010ac** U Teula ceràmica mixta TB-10 Tech "TEJAS BORJA", acabat BorjaLINE Tierra, 47,5x28,2 cm, segons UNE-EN 1304
Dades tècniques: Cost energètic 13.401 MJ; Emissió de CO2 0.694 kg; Codi LER 17 01 03; Massa de l'element 3.45 kg; Volum 0.00276 m3
Residus:
- embalatge: re170201 Fusta; rendiment 0.003 kg
- embalatge: re170203 Plàstic; rendiment 0.002 kg

**mt13tac100** kg Pigment per morter
Dades tècniques: Cost energètic 0.291 MJ; Emissió de CO2 0.014 kg; Codi LER 17 09 04; Massa de l'element 1 kg; Volum 0.000667 m3
Residus:
- embalatge: re170203 Plàstic; rendiment 0.003 kg
