# Revestiment mural amb linòleum

- Propietat de l'arxiu: CYPE Ingenieros S.A.
- Format: FIEBDC-3/2016
- Programa: Generador de preus de la construcció. CYPE Ingenieros, S.A.
- Data: 30/07/2024
- Divisa: EUR
- Costos indirectes: 3 %
- IVA: 21 %

## R Revestiments i extradossats

### RD Decoratius

#### RDS Flexibles

**RDS010** m² Revestiment mural amb linòleum.
Revestiment mural amb làmina de linòleum, a base de farines de suro i fusta, oli de llinosa, resines i pigments naturals, amb suport de jute, de 2 mm d'espessor i 2000 g/m² de massa superficial. Col·locació en obra: amb adhesiu a base de resina acrílica en dispersió aquosa.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt29cam010 | kg | Adhesiu a base de resina acrílica en dispersió aquosa, per a l'encolat de revestiments murals flexibles. (material) | 0.15 | 4.7 | 0.705 |
| mt29sin010a | m² | Làmina de linòleum, a base de farines de suro i fusta, oli de llinosa, resines i pigments naturals, amb suport de jute, de 2 mm d'espessor i 2000 g/m² de massa superficial, Euroclasse D-s3, d0 de reacció al foc, segons UNE-EN 13501-1, per a revestiment de paraments verticals interiors. (material) | 1.05 | 11.57 | 12.149 |
| mo026 | h | Oficial 1ª instal·lador de revestiments flexibles. (mà d'obra) | 0.185 | 28.42 | 5.258 |
| mo064 | h | Ajudant instal·lador de revestiments flexibles. (mà d'obra) | 0.185 | 25.28 | 4.677 |
| % | % | Costos directes complementaris | 2 % | 22.789 | 0.456 |
|  |  | Costos directes |  |  | 23.245 |

Residus:
- col·locació: mt29cam010 Adhesiu a base de resina acrílica en dispersió aquosa, per a l'encolat de revestiments murals flexibles; factor de residu 0.038491
- col·locació: mt29sin010a; factor de residu 0.035

## Recursos

**mt29cam010** kg Adhesiu a base de resina acrílica en dispersió aquosa, per a l'encolat de revestiments murals flexibles
Dades tècniques: Cost energètic 75.527 MJ; Emissió de CO2 2.872 kg; Codi LER 17 09 04; Massa de l'element 1 kg; Volum 0.000667 m3
Residus:
- embalatge: re170203 Plàstic. (component de residu); rendiment 0.003 kg; Codi LER 17 02 03; Massa de l'element 1 kg; Volum 0.001667 m3

**mt29sin010a** m² Làmina de linòleum
Dades tècniques: Cost energètic 200.542 MJ; Emissió de CO2 9.957 kg; Codi LER 17 02 03; Massa de l'element 2 kg; Volum 0.003333 m3
Residus:
- embalatge: re170203 Plàstic; rendiment 0.07 kg
