# Revestiment mural tèxtil

- Propietat de l'arxiu: CYPE Ingenieros S.A.
- Format: FIEBDC-3/2016
- Programa: Generador de preus de la construcció. CYPE Ingenieros, S.A.
- Data: 30/07/2024
- Divisa: EUR
- Costos indirectes: 3 %
- IVA: 21 %

## R Revestiments i extradossats

### RD Decoratius

#### RDT Tèxtils

**RDT010** m² Revestiment mural tèxtil.
Revestiment mural amb moqueta de fibra sintètica 100% poliamida, amb 750 g/m² de massa superficial de fibra dipositada, de 7,0 mm d'espessor, tipus bucle, fabricada per procés de tufting sobre revés de jute sintètic. Col·locació en obra: amb adhesiu de contacte a base de resina acrílica en dispersió aquosa.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt18dww010a | kg | Adhesiu de contacte a base de resina acrílica en dispersió aquosa, per a paviment de goma, cautxú, linòleum, PVC, moqueta i tèxtil. (material) | 0.5 | 4.62 | 2.310 |
| mt29moq010d | m² | Moqueta de fibra sintètica 100% poliamida, amb 750 g/m² de massa superficial de fibra dipositada, de 7 mm d'espessor, tipus bucle, fabricada per procés de tufting sobre revés de jute sintètic, per a revestiment de paraments verticals interiors. (material) | 1.05 | 8.13 | 8.537 |
| mo027 | h | Oficial 1ª instal·lador de moquetes i revestiments tèxtils. (mà d'obra) | 0.455 | 28.42 | 12.931 |
| mo065 | h | Ajudant instal·lador de moquetes i revestiments tèxtils. (mà d'obra) | 0.455 | 25.28 | 11.502 |
| % | % | Costos directes complementaris | 2 % | 35.280 | 0.706 |
|  |  | Costos directes |  |  | 35.986 |

Residus:
- col·locació: mt18dww010a; factor de residu 0.038943
- col·locació: mt29moq010d; factor de residu 0.0426373

## Recursos

**mt18dww010a** kg Adhesiu de contacte a base de resina acrílica en dispersió aquosa
Dades tècniques: Cost energètic 75.527 MJ; Emissió de CO2 2.872 kg; Codi LER 17 09 04; Massa de l'element 1 kg; Volum 0.000667 m3
Residus:
- embalatge: re170203 Plàstic. (component de residu); rendiment 0.003 kg; Codi LER 17 02 03; Massa de l'element 1 kg; Volum 0.001667 m3

**mt29moq010d** m² Moqueta de fibra sintètica 100% poliamida
Dades tècniques: Cost energètic 31.095 MJ; Emissió de CO2 1.020 kg; Codi LER 20 01 11; Massa de l'element 0.75 kg; Volum 0.001 m3
