# Acabat d'esglaó amb revestiment flexible o tèxtil, mitjançant perfil preformat

- Propietat de l'arxiu: CYPE Ingenieros S.A.
- Format: FIEBDC-3/2016
- Programa: Generador de preus de la construcció. CYPE Ingenieros, S.A.
- Data: 27/01/2025
- Divisa: EUR
- Costos indirectes: 3 %
- IVA: 21 %

## R Revestiments i extradossats

### RE Esglaons

#### REA Rematades

**REA020** m Acabat d'esglaó amb revestiment flexible o tèxtil, mitjançant perfil preformat.
Formació d'acabat d'esglaó amb revestiment flexible o tèxtil, mitjançant perfil en L perforat d'alumini anoditzat, de 40 mm d'amplada i 20 mm d'altura, color plata, amb osques antilliscants i forats aixamfranats. Inclús neteja i preparació de la superfície suport, replanteig i fixació del perfil amb cargols d'acer.
Inclou: Neteja i preparació de la superfície suport. Replanteig. Tall, col·locació i fixació del perfil.
Criteri d'amidament de projecte: Longitud mesurada segons documentació gràfica de Projecte.
Criteri de mesura d'obra: Es mesurarà la longitud realment executada segons especificacions de Projecte.

| Codi | Ut | Descripció | Rendiment | Preu | Import |
|---|---|---|---|---|---|
| mt18rpe030a | m | Perfil en L perforat d'alumini anoditzat, de 40 mm d'amplada i 20 mm d'altura, color plata, amb osques antilliscants i forats aixamfranats, per a acabat d'esglaó amb revestiment flexible o tèxtil; inclús accessoris de fixació. (material) | 1.05 | 12.3 | 12.915 |
| mo023 | h | Oficial 1ª enrajolador. (mà d'obra) | 0.07 | 29.67 | 2.077 |
| % | % | Costos directes complementaris | 2 % | 14.992 | 0.300 |
|  |  | Costos directes |  |  | 15.292 |

Residus:
- col·locació: mt18rpe030a; factor de residu 0.024

## Recursos

**mt18rpe030a** m Perfil en L perforat d'alumini anoditzat
Dades tècniques: Cost energètic 70.727 MJ; Emissió de CO2 5.326 kg; Codi LER 17 04 02; Massa de l'element 0.612 kg; Volum 0.000408 m3
Residus:
- embalatge: re170203 Plàstic. (component de residu); rendiment 0.008 kg; Codi LER 17 02 03; Massa de l'element 1 kg; Volum 0.001667 m3
