# Acabat d'esglaó amb revestiment ceràmic o de pedra natural, mitjançant perfil preformat

- Propietat de l'arxiu: CYPE Ingenieros S.A.
- Format: FIEBDC-3/2016
- Programa: Generador de preus de la construcció. CYPE Ingenieros, S.A.
- Data: 27/01/2025
- Divisa: EUR
- Costos indirectes: 3 %
- IVA: 21 %

## R Revestiments i extradossats

### RE Esglaons

#### REA Rematades

**REA030** m Acabat d'esglaó amb revestiment ceràmic o de pedra natural, mitjançant perfil preformat.
Formació d'acabat d'esglaó amb revestiment ceràmic o de pedra natural, mitjançant perfil d'alumini natural, de 9 mm d'altura, amb osques antilliscants de 20 mm d'ample. Inclús neteja i preparació de la superfície suport, replanteig i fixació del perfil amb adhesiu i resolució de trobades.
Inclou: Neteja i preparació de la superfície suport. Replanteig. Tall, col·locació i fixació del perfil. Resolució de trobades.
Criteri d'amidament de projecte: Longitud mesurada segons documentació gràfica de Projecte.
Criteri de mesura d'obra: Es mesurarà la longitud realment executada segons especificacions de Projecte.

| Codi | Ut | Descripció | Rendiment | Preu | Import |
|---|---|---|---|---|---|
| mt18rpe050a | m | Perfil d'alumini natural, de 9 mm d'altura, amb osques antilliscants de 20 mm d'ample, per a acabat d'esglaó amb revestiment ceràmic o de pedra natural. (material) | 1.05 | 5 | 5.250 |
| mo023 | h | Oficial 1ª enrajolador. (mà d'obra) | 0.07 | 29.67 | 2.077 |
| % | % | Costos directes complementaris | 2 % | 7.327 | 0.147 |
|  |  | Costos directes |  |  | 7.474 |

Residus:
- col·locació: mt18rpe050a; factor de residu 0.048

## Recursos

**mt18rpe050a** m Perfil d'alumini natural
Dades tècniques: Cost energètic 22.203 MJ; Emissió de CO2 1.623 kg; Codi LER 17 04 02; Massa de l'element 0.194 kg; Volum 0.000129 m3
Residus:
- embalatge: re170203 Plàstic. (component de residu); rendiment 0.005 kg; Codi LER 17 02 03; Massa de l'element 1 kg; Volum 0.001667 m3
