# Revestiment d'esglaó de terratzo

- Propietat de l'arxiu: CYPE Ingenieros S.A.
- Format: FIEBDC-3/2016
- Programa: Generador de preus de la construcció. CYPE Ingenieros, S.A.
- Data: 30/07/2024
- Divisa: EUR
- Costos indirectes: 3 %
- IVA: 21 %

## R Revestiments i extradossats

### RE Escales

#### REC De terratzo

**REC030** U Revestiment d'esglaó de terratzo.
Revestiment d'esglaó recte d'escala de 100 cm d'amplada, mitjançant folrat amb esglaó prefabricat de terratzo, en "L", per a interiors, ús normal, microgra (menor o igual a 6 mm), color Ivori, longitud fins a 110 cm, amb profunditat de petjada de 23-32 cm i altura de contrapetja de 13-20 cm, polit en fàbrica, segons UNE-EN 13748-1, cara i cantells pulits, entornpeu de terratzo microgra (menor o igual a 6 mm), color Ivori, d'una peça a saltacavall, rebut tot això amb morter de ciment M-5, amb sorra de molla, sobre un esglaonat prèvi (no inclós en aquest preu). Inclús rejuntat amb la mateixa tonalitat de les peces.
Inclou: Replanteig de les peces. Formació d'encastaments en cantonades i racons. Humectació de l'esglaonat. Col·locació amb morter de ciment. Estesa de cordills. Col·locació de les peces. Col·locació de l'entornpeu. Reomplert de junts. Neteja del tram.
Criteri d'amidament de projecte: Nombre d'unitats previstes, segons documentació gràfica de Projecte.
Criteri de mesura d'obra: Es mesurarà el nombre d'unitats realment executades segons especificacions de Projecte.

| Codi | Ut | Descripció | Rendiment | Preu | Import |
|---|---|---|---|---|---|
| mt09mor010c | m³ | Morter de ciment CEM II/B-P 32,5 N tipus M-5, confeccionat en obra con 250 kg/m³ de ciment i una proporció en volum 1/6. (material) | 0.01 | 115.3 | 1.153 |
| mt18ppt010fa | U | Esglaó prefabricat de terratzo, en "L", per a interiors, ús normal, microgra (menor o igual a 6 mm), color Ivori, longitud fins a 110 cm, amb profunditat de petjada de 23-32 cm i altura de contrapetja de 13-20 cm, polit en fàbrica, segons UNE-EN 13748-1. (material) | 1 | 30.36 | 30.360 |
| mt18zpt010m | m | Entornpeu d'escala de terratzo microgra (menor o igual a 6 mm), per a interiors, color Ivori, d'una peça a saltacavall, per a esglaó en "L". (material) | 0.4 | 17.2 | 6.880 |
| mo023 | h | Oficial 1ª enrajolador. (mà d'obra) | 0.306 | 28.42 | 8.697 |
| mo061 | h | Ajudant enrajolador. (mà d'obra) | 0.306 | 25.28 | 7.736 |
| % | % | Costos directes complementaris | 2 % | 54.826 | 1.097 |
|  |  | Costos directes |  |  | 55.923 |

Residus:
- col·locació: mt09mor010c Morter de ciment CEM II/B-P 32,5 N tipus M-5, confeccionat en obra con 250 kg/m³ de ciment i una proporció en volum 1/6; factor de residu 0.0036
- col·locació: mt18ppt010fa; factor de residu 0.0123

## Recursos

**mt09mor010c** m³ Morter de ciment CEM II/B-P 32,5 N tipus M-5, confeccionat en obra con 250 kg/m³ de ciment i una proporció en volum 1/6
Dades tècniques: Cost energètic 3724.000 MJ; Emissió de CO2 323.000 kg; Codi LER 17 01 01; Massa de l'element 1900 kg; Volum 1.266667 m3

**mt18ppt010fa** U Esglaó prefabricat de terratzo
Dades tècniques: Cost energètic 5.684 MJ; Emissió de CO2 3.995 kg; Codi LER 17 01 07; Massa de l'element 26.51 kg; Volum 0.021208 m3
Residus:
- embalatge: re170201 Fusta. (component de residu); rendiment 0.026 kg; Codi LER 17 02 01; Massa de l'element 1 kg; Volum 0.000909 m3
- embalatge: re170203 Plàstic. (component de residu); rendiment 0.014 kg; Codi LER 17 02 03; Massa de l'element 1 kg; Volum 0.001667 m3
