# Revestiments i extradossats

- Propietat de l'arxiu: CYPE Ingenieros S.A.
- Format: FIEBDC-3/2016
- Programa: Generador de preus de la construcció. CYPE Ingenieros, S.A.
- Data: 17/06/2024
- Tipus: llista de preus
- Divisa: EUR
- Costos indirectes: 3 %
- IVA: 21 %

## R Revestiments i extradossats

### RE Escales

#### REV De vidre

**REV020** U Esglaó de vidre en escala metàl·lica.
Preu: 0
Esglaó de vidre laminar de seguretat de 300x1100 mm i 6+10+10 mm de gruix, matat tractat a l'àcid, amb els cantells polits, classificació de prestacions 1B1, amb resistència al lliscament 35=80%, segons UNE-EN ISO 7389. / 5.77\ / 3

| Codi | Ut | Descripció | Preu |
|---|---|---|---|
| mt21vva021 | U | Material auxiliar per la col·locació de vidres. (material) | 1.26 |
| mo055 | h | Oficial 1ª vidrier. (mà d'obra) | 28.33 |
| mo110 | h | Ajudant vidrier. (mà d'obra) | 27.26 |
| % | % | Costos directes complementaris | 0 |

**mt21vva015a**
Cartutx de 310 ml de silicona neutra, incolora, duresa Shore A aproximada de 23, segons UNE-EN ISO 868 i recuperació elàstica >=80%, segons UNE-EN ISO 7389.
Dades tècniques: Cost energètic 87.088 MJ; Emissió de CO2 3.667 kg; Codi LER 17 09 04; Massa de l'element 0.45 kg; Volum 0.0003 m3
Residus:
- embalatge: re170203; rendiment 0.1
