# Replà de vidre en escala metàl·lica

- Propietat de l'arxiu: CYPE Ingenieros S.A.
- Format: FIEBDC-3/2016
- Programa: Generador de preus de la construcció. CYPE Ingenieros, S.A.
- Data: 17/06/2024
- Divisa: EUR
- Costos indirectes: 3 %
- IVA: 21 %

## R Revestiments i extradossats

### RE Escales

#### REV De vidre

**REV030** m² Replà de vidre en escala metàl·lica.
Replà de vidre laminar de seguretat de 6+10+10 mm d'espessor, translúcid, amb els cantells polits, classificació de prestacions 1B1, amb resistència al lliscament Rd>45, classe 3, recolzat en bandes de cautxú sintètic EPDM, disposades sobre l'estructura metàl·lica de l'escala, i ajustada lateralment amb bandes del mateix material. Inclús silicona sintètica incolora per a segellat de junts.
Criteri de valoració econòmica: El preu no inclou l'estructura metàl·lica.
Inclou: Col·locació de les bandes de recolzament i d'ajust lateral, sobre l'estructura de suport. Col·locació del replà de vidre. Segellat de junts. Neteja del tram.
Criteri d'amidament de projecte: Superfície mesurada segons documentació gràfica de Projecte.
Criteri de mesura d'obra: Es mesurarà la superfície realment executada segons especificacions de Projecte.

| Codi | Ut | Descripció | Rendiment | Preu | Import |
|---|---|---|---|---|---|
| mt21vlp045b | m² | Replà de vidre laminar de seguretat, de 6+10+10 mm d'espessor, translúcid, compost per vidre exterior trempat de 6 mm d'espessor, amb resistència al lliscament Rd>45 segons UNE-EN 16165 i lliscabilitat classe 3 segons CTE mitjançant l'aplicació d'un tractament antilliscant en la seva cara exterior, vidre intermedi trempat de 10 mm d'espessor i vidre interior trempat de 10 mm d'espessor, units mitjançant dues làmines incolores de butiral de polivinil, amb els cantells polits; classificació de prestacions 1B1 segons UNE-EN 12600. (material) | 1 | 132 | 132.000 |
| mt21vlp020c | m | Banda de cautxú sintètic EPDM de 25 mm d'amplada i 5 mm de gruix, duresa Shore A aproximada de 70, per a l'ajust lateral a l'estructura suport de les peces de vidre trepitjable, subministrada en rotllos de 10 m de longitud. (material) | 1 | 6.05 | 6.050 |
| mt21vlp030a | m | Banda de cautxú sintètic EPDM de 45 mm d'amplada i 5 mm de gruix, per al recolzament sobre l'estructura suport de les peces de vidre trepitjable, subministrada en rotllos de 10 m de longitud. (material) | 1 | 9 | 9.000 |
| mt21vva015a | U | Cartutx de 310 ml de silicona neutra, incolora, duresa Shore A aproximada de 23, segons UNE-EN ISO 868 i recuperació elàstica >=80%, segons UNE-EN ISO 7389. (material) | 0.17 | 5.77 | 0.981 |
| mt21vva021 | U | Material auxiliar per la col·locació de vidres. (material) | 1 | 1.26 | 1.260 |
| mo055 | h | Oficial 1ª vidrier. (mà d'obra) | 0.348 | 28.33 | 9.859 |
| mo110 | h | Ajudant vidrier. (mà d'obra) | 0.348 | 27.26 | 9.486 |
| % | % | Costos directes complementaris | 2 % | 168.636 | 3.373 |
|  |  | Costos directes |  |  | 172.009 |

Residus:
- col·locació: mt21vlp045b; factor de residu 0.0055
- col·locació: mt21vlp020c; factor de residu 0.0678472
- col·locació: mt21vlp030a; factor de residu 0.0666525
- col·locació: mt21vva015a; factor de residu 0.06

## Recursos

**mt21vlp045b** m² Replà de vidre laminar de seguretat
Dades tècniques: Cost energètic 973.246 MJ; Emissió de CO2 72.837 kg; Codi LER 17 02 02; Massa de l'element 65 kg; Volum 0.065 m3
Residus:
- embalatge: re170604 Materials d'aïllament diferents dels especificats en els codis 17 06 01 i 17 06 03. (component de residu); rendiment 0.016 kg; Codi LER 17 06 04; Massa de l'element 1 kg; Volum 0.001667 m3

**mt21vlp020c** m Banda de cautxú sintètic EPDM de 25 mm d'amplada i 5 mm de gruix
Dades tècniques: Cost energètic 10.143 MJ; Emissió de CO2 0.320 kg; Codi LER 17 02 03; Massa de l'element 0.144 kg; Volum 0.00024 m3
Residus:
- embalatge: re170203 Plàstic. (component de residu); rendiment 0.002 kg; Codi LER 17 02 03; Massa de l'element 1 kg; Volum 0.001667 m3

**mt21vlp030a** m Banda de cautxú sintètic EPDM de 45 mm d'amplada i 5 mm de gruix
Dades tècniques: Cost energètic 18.138 MJ; Emissió de CO2 0.571 kg; Codi LER 17 02 03; Massa de l'element 0.259 kg; Volum 0.000432 m3
Residus:
- embalatge: re170203 Plàstic; rendiment 0.003 kg

**mt21vva015a** U Cartutx de 310 ml de silicona neutra
Dades tècniques: Cost energètic 87.088 MJ; Emissió de CO2 3.667 kg; Codi LER 17 09 04; Massa de l'element 0.45 kg; Volum 0.0003 m3
Residus:
- embalatge: re170203 Plàstic; rendiment 0.1 kg
