# Pintura natural d'origen mineral a la calç sobre parament interior de guix o escaiola

- Propietat de l'arxiu: CYPE Ingenieros S.A.
- Format: FIEBDC-3/2016
- Programa: Generador de preus de la construcció. CYPE Ingenieros, S.A.
- Data: 17/06/2024
- Divisa: EUR
- Costos indirectes: 3 %
- IVA: 21 %

## R Revestiments i extradossats

### RI Pintures en paraments interiors

#### RIA Naturals d'origen mineral a la calç

**RIA060** m² Pintura natural d'origen mineral a la calç sobre parament interior de guix o escaiola.
Aplicació manual de dues mans de pintura natural d'origen mineral a la calç, color blanc, acabat mat, textura llisa, sense diluir, (rendiment: 0,14 l/m² cada mà); sobre parament interior de guix o escaiola, vertical, de fins 3 m d'altura.
Criteri de valoració econòmica: El preu inclou la protecció dels elements de l'entorn que puguin veure's afectats durant els treballs i la resolució de punts singulars.
Inclou: Preparació del suport. Aplicació d'una mà de fons i una mà d'acabat.
Criteri d'amidament de projecte: Superfície mesurada segons documentació gràfica de Projecte, amb el mateix criteri que el suport base.
Criteri de mesura d'obra: Es mesurarà la superfície realment executada segons especificacions de Projecte, amb el mateix criteri que el suport base.

| Codi | Ut | Descripció | Rendiment | Preu | Import |
|---|---|---|---|---|---|
| mt27pco020o | l | Pintura natural d'origen mineral a la calç per a interior, a base de calç aèria tipus CL 90-S PL, segons UNE-EN 459-1, additius especials, càrregues inertes i pigments naturals, color blanc, acabat mat, textura llisa, sense substàncies orgàniques volàtils (VOC), amb Etiqueta Ecològica Europea (EEE); per a aplicar amb brotxa, corró o pistola. (material) | 0.28 | 4.1 | 1.148 |
| mo038 | h | Oficial 1ª pintor. (mà d'obra) | 0.117 | 28.42 | 3.325 |
| mo076 | h | Ajudant pintor. (mà d'obra) | 0.117 | 25.28 | 2.958 |
| % | % | Costos directes complementaris | 2 % | 7.431 | 0.149 |
|  |  | Costos directes |  |  | 7.580 |
