# Lasur natural per a fusta

- Propietat de l'arxiu: CYPE Ingenieros S.A.
- Format: FIEBDC-3/2016
- Programa: Generador de preus de la construcció. CYPE Ingenieros, S.A.
- Data: 17/06/2024
- Divisa: EUR
- Costos indirectes: 3 %
- IVA: 21 %

## R Revestiments i extradossats

### RM Pintures i tractaments sobre suport de fusta

#### RMN Lasurs naturals

**RMN010** m² Lasur natural per a fusta.
Aplicació manual de dues mans de lasur natural per a interior, a porus obert, incolor, acabat brillant, sense diluir, (rendiment: 0,08 l/m² cada mà); (), sobre superfície de revestiment mural de fusta, en interiors. Inclús líquid protector incolor per a tractament preventiu contra insectes xilòfags.
Criteri de valoració econòmica: El preu inclou la protecció dels elements de l'entorn que puguin veure's afectats durant els treballs.
Inclou: Aplicació del tractament. Aplicació de dues mans d'acabat.
Criteri d'amidament de projecte: Superfície mesurada segons documentació gràfica de Projecte.
Criteri de mesura d'obra: Es mesurarà la superfície realment executada segons especificacions de Projecte.

| Codi | Ut | Descripció | Rendiment | Preu | Import |
|---|---|---|---|---|---|
| mt27tlr060a | l | Líquid protector incolor per a tractament preventiu contra insectes xilòfags, per a aplicar amb brotxa o corró. (material) | 0.063 | 11.04 | 0.696 |
| mt27lsn020a | l | Lasur natural per a interior, a porus obert, incolor, acabat brillant, a base d'olis vegetals, resines vegetals i pigments naturals, amb un contingut de substàncies orgàniques volàtils (VOC) < 140 g/l, per a aplicar amb brotxa o pistola. (material) | 0.16 | 12.69 | 2.030 |
| mo038 | h | Oficial 1ª pintor. (mà d'obra) | 0.351 | 28.42 | 9.975 |
| mo076 | h | Ajudant pintor. (mà d'obra) | 0.07 | 25.28 | 1.770 |
| % | % | Costos directes complementaris | 2 % | 14.471 | 0.289 |
|  |  | Costos directes |  |  | 14.760 |

Residus:
- col·locació: mt27lsn020a; factor de residu 0.03

## Recursos

**mt27lsn020a** l Lasur natural per a interior
Dades tècniques: Cost energètic 28.069 MJ; Emissió de CO2 1.184 kg; Codi LER 17 09 04; Massa de l'element 0.92 kg; Volum 0.000613 m3
Residus:
- embalatge: re170203 Plàstic. (component de residu); rendiment 0.032 kg; Codi LER 17 02 03; Massa de l'element 1 kg; Volum 0.001667 m3
