# Vernís natural per a fusta

- Propietat de l'arxiu: CYPE Ingenieros S.A.
- Format: FIEBDC-3/2016
- Programa: Generador de preus de la construcció. CYPE Ingenieros, S.A.
- Data: 30/07/2024
- Divisa: EUR
- Costos indirectes: 3 %
- IVA: 21 %

## R Revestiments i extradossats

### RM Pintures i tractaments sobre suport de fusta

#### RMR Vernissos naturals

**RMR010** m² Vernís natural per a fusta.
Aplicació manual de dues mans de vernís natural, acabat brillant, incolor, aplicat amb brotxa, corró o pistola, diluïdes amb un 5% a 15% de diluent, (rendiment: 0,1 l/m² cada mà); (), sobre superfície de mobiliari de fusta, en exteriors.
Criteri de valoració econòmica: El preu inclou la protecció dels elements de l'entorn que puguin veure's afectats durant els treballs, però no inclou la preparació del suport.
Inclou: Aplicació d'una mà de fons i una mà d'acabat.
Criteri d'amidament de projecte: Superfície mesurada segons documentació gràfica de Projecte.
Criteri de mesura d'obra: Es mesurarà la superfície realment executada segons especificacions de Projecte.

| Codi | Ut | Descripció | Rendiment | Preu | Import |
|---|---|---|---|---|---|
| mt27bns010b | l | Vernís natural per a interior i exterior, incolor, acabat brillant, a base d'olis vegetals, resines vegetals i pigments minerals, permeable al vapor d'aigua, amb resistència als raigs UV i a la intempèrie, amb un contingut de substàncies orgàniques volàtils (VOC) < 140 g/l, per a aplicar amb brotxa, corró o pistola. (material) | 0.2 | 12.88 | 2.576 |
| mt27lni004 | l | Diluent, a base d'una mescla d'hidrocarburs alifàtics. (material) | 0.02 | 3.62 | 0.072 |
| mo038 | h | Oficial 1ª pintor. (mà d'obra) | 0.337 | 28.42 | 9.578 |
| mo076 | h | Ajudant pintor. (mà d'obra) | 0.07 | 25.28 | 1.770 |
| % | % | Costos directes complementaris | 2 % | 13.996 | 0.280 |
|  |  | Costos directes |  |  | 14.276 |
