# Esmalt sobre canonada d'acer negre

- Propietat de l'arxiu: CYPE Ingenieros S.A.
- Format: FIEBDC-3/2016
- Programa: Generador de preus de la construcció. CYPE Ingenieros, S.A.
- Data: 17/06/2024
- Divisa: EUR
- Costos indirectes: 3 %
- IVA: 21 %

## R Revestiments i extradossats

### RN Pintures sobre suport metàl·lic

#### RNS Especials

**RNS040** m Esmalt sobre canonada d'acer negre.
Aplicació manual de dues mans d'esmalt sintètic a base de resines alquídiques, color verd RAL 6032, acabat brillant; prèvia aplicació d'una mà d'emprimació sintètica antioxidant, a base de resines alquídiques, color gris, acabat mat, sobre canonada interior d'acer negre de 1" de diàmetre nominal interior.
Inclou: Preparació i neteja de la superfície suport. Aplicació de la mà d'emprimació. Aplicació de dues mans d'acabat.
Criteri d'amidament de projecte: Longitud mesurada segons documentació gràfica de Projecte.
Criteri de mesura d'obra: Es mesurarà la longitud realment executada segons especificacions de Projecte.

| Codi | Ut | Descripció | Rendiment | Preu | Import |
|---|---|---|---|---|---|
| mt27pfi203a | l | Emprimació sintètica antioxidant d'assecat ràpid, color gris, acabat mat, a base de resines alquídiques, pigments orgànics, pigments inorgànics, pigments antioxidants i dissolvent formulat a base d'una mescla d'hidrocarburs, d'alta resistència a la corrosió, per aplicar amb brotxa, corró o pistola sobre superfícies metàl·liques. (material) | 0.009 | 9.32 | 0.084 |
| mt27ess201b | l | Esmalt sintètic, per a interior, color verd RAL 6032, acabat brillant, a base de resines alquídiques, pigments orgànics, pigments inorgànics, pigments antioxidants i dissolvent formulat a base d'una mescla d'hidrocarburs alifàtics, d'alta resistència a la corrosió, per aplicar amb brotxa, corró o pistola sobre superfícies metàl·liques. (material) | 0.013 | 15.65 | 0.203 |
| mo038 | h | Oficial 1ª pintor. (mà d'obra) | 0.082 | 28.42 | 2.330 |
| mo076 | h | Ajudant pintor. (mà d'obra) | 0.045 | 25.28 | 1.138 |
| % | % | Costos directes complementaris | 2 % | 3.755 | 0.075 |
|  |  | Costos directes |  |  | 3.830 |

Residus:
- col·locació: mt27ess201b; factor de residu 0.0275

## Recursos

**mt27ess201b** l Esmalt sintètic
Dades tècniques: Cost energètic 46.907 MJ; Emissió de CO2 2.476 kg; Codi LER 08 01 11; Massa de l'element 1.05 kg; Volum 0.001167 m3
Residus:
- embalatge: re150104 Envasos metàl·lics. (component de residu); rendiment 0.057 kg; Codi LER 15 01 04; Massa de l'element 1 kg; Volum 0.001667 m3
