# Extradossat directe de plaques de silicat càlcic

- Propietat de l'arxiu: CYPE Ingenieros S.A.
- Format: FIEBDC-3/2016
- Programa: Generador de preus de la construcció. CYPE Ingenieros, S.A.
- Data: 17/06/2024
- Divisa: EUR
- Costos indirectes: 3 %
- IVA: 21 %

## R Revestiments i extradossats

### RR Extradossats

#### RRS De plaques de silicat càlcic

**RRS001** m² Extradossat directe de plaques de silicat càlcic.
Extradossat directe, amb resistència al foc EI 120, segons UNE-EN 1364-1, sistema de 27 mm de gruix total, format per placa de silicat càlcic tipus tallafoc de 12 mm d'espessor, rebuda directament sobre el parament vertical amb fixacions mecàniques. Inclús cargols per a la fixació de les plaques; pasta per al tractament de junts i massilla intumescent.
Criteri de valoració econòmica: El preu inclou la resolució de trobades i punts singulars.
Inclou: Replanteig i traçat en el forjat inferior i en el superior de la línia de parament acabat. Col·locació successiva i independent de cadascuna de les plaques mitjançant reglejat. Tall de les plaques. Fixació de les plaques. Replanteig de les caixes per a allotjament de mecanismes elèctrics i de pas d'instal·lacions, i posterior perforació de les plaques. Tractament de junts.
Criteri d'amidament de projecte: Superfície mesurada segons documentació gràfica de Projecte, sense duplicar cantonades ni encontres.
Criteri de mesura d'obra: Es mesurarà la superfície realment executada segons especificacions de Projecte, sense duplicar cantonades ni encontres.

| Codi | Ut | Descripció | Rendiment | Preu | Import |
|---|---|---|---|---|---|
| mt12psg035a | kg | Pasta de material d'unió, segons UNE-EN 14496. (material) | 3.5 | 0.43 | 1.505 |
| mt12plo010gd | m² | Placa de silicat càlcic, de 1200x2000 mm i 12 mm de gruix, amb les vores longitudinals afinades. (material) | 1.05 | 14.98 | 15.729 |
| mt12psg220 | U | Fixació composta per tac i cargol 5x27. (material) | 11 | 0.06 | 0.660 |
| mt12ppo010a | kg | Pasta de segellament. (material) | 0.25 | 1.67 | 0.418 |
| mt41php030g | U | Cartutx de 310 ml de massilla intumescent monocomponent, a base de resines acríliques, amb propietats ignífugues, color blanc, Euroclasse D-s2, d0 de reacció al foc, segons UNE-EN 13501-1, apta per a ser pintada, classe Y1, segons EOTA TR024. (material) | 0.2 | 6.91 | 1.382 |
| mo053 | h | Oficial 1ª muntador de prefabricats interiors. (mà d'obra) | 0.68 | 29.34 | 19.951 |
| mo100 | h | Ajudant muntador de prefabricats interiors. (mà d'obra) | 0.68 | 25.28 | 17.190 |
| % | % | Costos directes complementaris | 2 % | 56.835 | 1.137 |
|  |  | Costos directes |  |  | 57.972 |

Residus:
- col·locació: mt12psg035a Pasta de material d'unió, segons UNE-EN 14496; factor de residu 0.03
- col·locació: mt12plo010gd Placa de silicat càlcic, de 1200x2000 mm i 12 mm de gruix, amb les vores longitudinals afinades; factor de residu 0.0373454
- col·locació: mt12ppo010a Pasta de segellament; factor de residu 0.0075
- col·locació: mt41php030g; factor de residu 0.055

## Recursos

**mt12psg035a** kg Pasta de material d'unió, segons UNE-EN 14496
Dades tècniques: Cost energètic 5.138 MJ; Emissió de CO2 0.246 kg; Codi LER 17 08 02; Massa de l'element 1 kg; Volum 0.001 m3
Residus:
- embalatge: re170203 Plàstic. (component de residu); rendiment 0.02 kg; Codi LER 17 02 03; Massa de l'element 1 kg; Volum 0.001667 m3

**mt12plo010gd** m² Placa de silicat càlcic, de 1200x2000 mm i 12 mm de gruix, amb les vores longitudinals afinades
Dades tècniques: Cost energètic 225.375 MJ; Emissió de CO2 14.800 kg; Codi LER 17 09 04; Massa de l'element 10.56 kg; Volum 0.00704 m3
Residus:
- embalatge: re170203 Plàstic; rendiment 0.025 kg

**mt12ppo010a** kg Pasta de segellament
Dades tècniques: Cost energètic 13.573 MJ; Emissió de CO2 0.475 kg; Codi LER 17 08 02; Massa de l'element 1 kg; Volum 0.001 m3
Residus:
- embalatge: re170203 Plàstic; rendiment 0.028 kg

**mt41php030g** U Cartutx de 310 ml de massilla intumescent monocomponent
Dades tècniques: Cost energètic 37.186 MJ; Emissió de CO2 1.557 kg; Codi LER 17 09 04; Massa de l'element 0.496 kg; Volum 0.000331 m3
Residus:
- embalatge: re170203 Plàstic; rendiment 0.1 kg
