# Entornpeu de formigó polímer

- Propietat de l'arxiu: CYPE Ingenieros S.A.
- Format: FIEBDC-3/2016
- Programa: Generador de preus de la construcció. CYPE Ingenieros, S.A.
- Data: 17/06/2024
- Divisa: EUR
- Costos indirectes: 3 %
- IVA: 21 %

## R Revestiments i extradossats

### RS Paviments

#### RSD Acabats de paviment

**RSD020** m Entornpeu de formigó polímer.
Entornpeu de formigó polímer, de 70x7 mm, acabat mat, format per sorra de marbre i resina de polièster. COL·LOCACIÓ: amb adhesiu cimentós flexible i de gran adherència, C2 S2. REJUNTAT: amb massilla de poliuretà impermeable.
Inclou: Replanteig. Tall. Col·locació de l'entornpeu. Rejuntat. Resolució de cantonades i trobades. Neteja final.
Criteri d'amidament de projecte: Longitud mesurada segons documentació gràfica de Projecte, sense incloure buits de portes. No s'ha incrementat l'amidament per trencaments i retallades, ja que en la descomposició s'ha considerat un 5% més de peces.
Criteri de mesura d'obra: Es mesurarà la longitud realment executada segons especificacions de Projecte.

| Codi | Ut | Descripció | Rendiment | Preu | Import |
|---|---|---|---|---|---|
| mt20wwa040 | kg | Adhesiu cimentós flexible i de gran adherència, C2 S2, segons UNE-EN 12004. (material) | 0.1 | 0.5 | 0.050 |
| mt18rpp100b | m | Entornpeu de formigó polímer, de 70x7 mm, acabat mat, format per sorra de marbre i resina de polièster. (material) | 1.05 | 6.65 | 6.983 |
| mt20wwa035 | U | Cartutx de 250 cm³ d' emprimació per a massilles. (material) | 0.01 | 5.35 | 0.054 |
| mt20wwa030 | U | Cartutx de 310 cm³ de massilla de poliuretà impermeable. (material) | 0.02 | 7.32 | 0.146 |
| mo023 | h | Oficial 1ª enrajolador. (mà d'obra) | 0.214 | 28.42 | 6.082 |
| % | % | Costos directes complementaris | 2 % | 13.315 | 0.266 |
|  |  | Costos directes |  |  | 13.581 |

Residus:
- col·locació: mt20wwa040 Adhesiu cimentós flexible i de gran adherència, C2 S2, segons UNE-EN 12004; factor de residu 0.07
- col·locació: mt20wwa030 Cartutx de 310 cm³ de massilla de poliuretà impermeable; factor de residu 0.06

## Recursos

**mt20wwa040** kg Adhesiu cimentós flexible i de gran adherència, C2 S2, segons UNE-EN 12004
Dades tècniques: Cost energètic 4.091 MJ; Emissió de CO2 0.394 kg; Codi LER 17 09 04; Massa de l'element 1 kg; Volum 0.000667 m3
Residus:
- embalatge: re170203 Plàstic. (component de residu); rendiment 0.003 kg; Codi LER 17 02 03; Massa de l'element 1 kg; Volum 0.001667 m3

**mt18rpp100b** m Entornpeu de formigó polímer, de 70x7 mm, acabat mat, format per sorra de marbre i resina de polièster
Dades tècniques: Cost energètic 10.251 MJ; Emissió de CO2 0.392 kg
Residus:
- embalatge: re170203 Plàstic; rendiment 0.002 kg

**mt20wwa030** U Cartutx de 310 cm³ de massilla de poliuretà impermeable
Dades tècniques: Cost energètic 12.716 MJ; Emissió de CO2 0.628 kg; Codi LER 17 09 04; Massa de l'element 0.021 kg; Volum 0.000014 m3
Residus:
- embalatge: re170203 Plàstic; rendiment 0.1 kg
