# Terra tècnic registrable

- Propietat de l'arxiu: CYPE Ingenieros S.A.
- Format: FIEBDC-3/2016
- Programa: Generador de preus de la construcció. CYPE Ingenieros, S.A.
- Data: 30/07/2024
- Divisa: EUR
- Costos indirectes: 3 %
- IVA: 21 %

## R Revestiments i extradossats

### RS Paviments

#### RSE Tècnics

**RSE005** m² Terra tècnic registrable.
Terra tècnic enregistrable, format per panells de 600x600 mm, amb nucli de tauler aglomerat de fusta d'alta densitat, 650 kg/m³, i 30 mm de gruix, amb xapa d'acer en la cara inferior, amb cantejat perimetral de PVC de 18 mm, protegint el cantell viu del paviment; recolzats sobre pedestals regulables per a alçades de 250 a 345 mm, d'acer zincat amb cap amb junt antivibratòria, fixats al suport amb cola; fabricat segons UNE-EN 12825 amb una càrrega límit de classe 2 major de 6 kN, coeficient de seguretat 2, fletxa 2,5 mm (A), tolerància dimensional classe 2 i protecció enfront del foc Euroclasse Bfl-s1 de reacció al foc, segons UNE-EN 13501-1 i acabat superior de paviment vinílic heterogeni, de 3,2 mm de gruix total, amb capa d'ús de 1,00 mm d'espessor, amb tractament de protecció superficial PUR, color a escollir, subministrat en llosetes de 60,96x60,96 cm. Inclús replanteig, fixació dels pedestals a la superfície suport amb cola i anivellació dels mateixos mitjançant rosca. Totalment muntat, amb tots els elements necessaris per a la seva instal·lació.
Inclou: Replanteig dels eixos dels pedestals i marcat de nivells. Col·locació, anivellació i fixació dels pedestals. Col·locació dels panells.
Criteri d'amidament de projecte: Superfície útil, mesura segons documentació gràfica de Projecte, deduint els buits de superfície major de 1 m². No s'ha incrementat l'amidament per trencaments i retallades, ja que en la descomposició s'ha considerat un 5% més de peces.
Criteri de mesura d'obra: Es mesurarà la superfície realment executada segons especificacions de Projecte, deduint els buits de superfície major de 1 m².

| Codi | Ut | Descripció | Rendiment | Preu | Import |
|---|---|---|---|---|---|
| mt12pmm010c | m² | Terra tècnic enregistrable, format per panells de 600x600 mm, amb nucli de tauler aglomerat de fusta d'alta densitat, 650 kg/m³, i 30 mm de gruix, amb xapa d'acer en la cara inferior, amb cantejat perimetral de PVC de 18 mm, protegint el cantell viu del paviment; recolzats sobre pedestals regulables per a alçades de 250 a 345 mm, d'acer zincat amb cap amb junt antivibratòria, fixats al suport amb cola; classificació 2/2/A/2, segons UNE-EN 12825 i Euroclasse Bfl-s1 de reacció al foc, segons UNE-EN 13501-1. (material) | 1 | 46.86 | 46.860 |
| mt18pta070a | m² | Llosetes heterogènies de PVC, de 3,2 mm de gruix total, amb capa d'ús de 1,00 mm d'espessor, amb tractament de protecció superficial PUR, color a escollir; pes total: 3400 g/m²; classificació a l'ús, segons UNE-EN ISO 10874: classe 23 per a ús domèstic; classe 33 per a ús comercial; classe 42 per a ús industrial; reducció del soroll d'impactes 2 dB, segons UNE-EN ISO 10140; Euroclasse Cfl-s1 de reacció al foc, segons UNE-EN 13501-1. (material) | 1 | 32.14 | 32.140 |
| mo011 | h | Oficial 1ª muntador. (mà d'obra) | 0.356 | 29.34 | 10.445 |
| mo080 | h | Ajudant muntador. (mà d'obra) | 0.356 | 25.28 | 9.000 |
| % | % | Costos directes complementaris | 2 % | 98.445 | 1.969 |
|  |  | Costos directes |  |  | 100.414 |

Residus:
- col·locació: mt18pta070a; factor de residu 0.0346882

## Recursos

**mt18pta070a** m² Llosetes heterogènies de PVC
Dades tècniques: Cost energètic 154.377 MJ; Emissió de CO2 16.780 kg; Codi LER 17 02 03; Massa de l'element 3.4 kg; Volum 0.005667 m3
Residus:
- embalatge: re170203 Plàstic. (component de residu); rendiment 0.039 kg; Codi LER 17 02 03; Massa de l'element 1 kg; Volum 0.001667 m3
