# Sòl tècnic continu de plaques de guix amb fibra

- Propietat de l'arxiu: CYPE Ingenieros S.A.
- Format: FIEBDC-3/2016
- Programa: Generador de preus de la construcció. CYPE Ingenieros, S.A.
- Data: 17/06/2024
- Divisa: EUR
- Costos indirectes: 3 %
- IVA: 21 %

## R Revestiments i extradossats

### RS Paviments

#### RSE Tècnics

**RSE010** m² Sòl tècnic continu de plaques de guix amb fibra.
Sòl tècnic continu format per plaques de guix laminat reforçat amb fibres, de 1200x600 mm i 28 mm d'espessor, amb les vores longitudinals encadellades, recolzades sobre peus regulables d'acer galvanitzat, per a altures entre 40 i 60 mm, fixats a la superfície de suport amb adhesiu. Inclús marcs per a registres d'inspecció, preparació de la superfície de recolzament dels pedestals mitjançant aspirat i neteja de restes d'obra, emprimació de la superfície base, replanteig i fixació dels pedestals al terra amb cola, col·locació de coixinets sobre els pedestals i fixació de la rosca que regula la seva altura amb cola, banda perimetral de llana de roca per a la desolidarització del perímetre, unió de les plaques mitjançant cola per a junts, aplicat a la zona d'encadellat i emprimació de la superfície, per reduir l'absorció i millorar l'adherència. Totalment muntat i preparat per suportar un paviment (no inclòs en aquest preu).
Inclou: Emprimació de la superfície base. Replanteig dels eixos dels pedestals i marcat de nivells. Col·locació, anivellació i fixació de pedestals. Col·locació de les plaques. Emprimació de la superfície d'acabat.
Criteri d'amidament de projecte: Superfície útil, mesura segons documentació gràfica de Projecte. No s'ha incrementat l'amidament per trencaments i retallades, ja que en la descomposició s'ha considerat un 5% més de peces.
Criteri de mesura d'obra: Es mesurarà la superfície realment executada segons especificacions de Projecte.

| Codi | Ut | Descripció | Rendiment | Preu | Import |
|---|---|---|---|---|---|
| mt12pik040b | kg | Emprimació, per reduir l'absorció i millorar l'adherència, a base de resines sintètiques en dispersió aquosa i pigments, sense dissolvents. (material) | 0.32 | 0.37 | 0.118 |
| mt12psk040b | m | Banda perimetral de llana de roca de 12 mm de gruix, 100 mm d'amplada i 1200 mm de longitud. (material) | 1 | 7.71 | 7.710 |
| mt12psk080a | U | Cartutx de 600 cm³ de pega, per a fixació de peus regulables a la superfície de recolzament. (material) | 0.01 | 11.96 | 0.120 |
| mt12psk060b | U | Peu regulable d'acer galvanitzat, per a altures entre 40 i 60 mm. Inclús accessoris. (material) | 3 | 1.14 | 3.420 |
| mt12psk050nd | m² | Placa de guix laminat reforçat amb fibres, de 1200x600 mm i 28 mm de gruix, amb les vores longitudinals encadellades, per aplicació en sòls tècnics continus; classificació 4/2/A/1, segons UNE-EN 12825. (material) | 1.05 | 59.46 | 62.433 |
| mt12psk070a | U | Cartutx de 600 ml de cola per a juntes. (material) | 0.07 | 11.75 | 0.823 |
| mo011 | h | Oficial 1ª muntador. (mà d'obra) | 0.498 | 29.34 | 14.611 |
| mo080 | h | Ajudant muntador. (mà d'obra) | 0.498 | 25.28 | 12.589 |
| % | % | Costos directes complementaris | 2 % | 101.824 | 2.036 |
|  |  | Costos directes |  |  | 103.860 |

Residus:
- col·locació: mt12pik040b; factor de residu 0.06
- col·locació: mt12psk040b Banda perimetral de llana de roca de 12 mm de gruix, 100 mm d'amplada i 1200 mm de longitud; factor de residu 0.0592
- col·locació: mt12psk050nd; factor de residu 0.0045

## Recursos

**mt12pik040b** kg Emprimació, per reduir l'absorció i millorar l'adherència
Dades tècniques: Cost energètic 0.291 MJ; Emissió de CO2 0.014 kg; Codi LER 17 09 04; Massa de l'element 1 kg; Volum 0.000667 m3
Residus:
- embalatge: re170203 Plàstic. (component de residu); rendiment 0.003 kg; Codi LER 17 02 03; Massa de l'element 1 kg; Volum 0.001667 m3

**mt12psk040b** m Banda perimetral de llana de roca de 12 mm de gruix, 100 mm d'amplada i 1200 mm de longitud
Dades tècniques: Cost energètic 3.037 MJ; Emissió de CO2 0.082 kg; Codi LER 17 06 04; Massa de l'element 0.05 kg; Volum 0.000083 m3
Residus:
- embalatge: re170203 Plàstic; rendiment 0.002 kg

**mt12psk050nd** m² Placa de guix laminat reforçat amb fibres
Dades tècniques: Cost energètic 1104.373 MJ; Emissió de CO2 16.452 kg; Codi LER 17 08 02; Massa de l'element 42 kg; Volum 0.042 m3
Residus:
- embalatge: re170203 Plàstic; rendiment 0.015 kg
