# Marcat i senyalització de pistes esportives indoor, amb pintura de poliuretà

- Propietat de l'arxiu: CYPE Ingenieros S.A.
- Format: FIEBDC-3/2016
- Programa: Generador de preus de la construcció. CYPE Ingenieros, S.A.
- Data: 17/06/2024
- Divisa: EUR
- Costos indirectes: 3 %
- IVA: 21 %

## R Revestiments i extradossats

### RS Paviments

#### RSH Esportius indoor

**RSH150** U Marcat i senyalització de pistes esportives indoor, amb pintura de poliuretà.
Marcat i senyalització de pista de futbol sala, sobre paviment esportiu indoor multicapa, amb línies de 8 cm d'amplada, contínues o discontínues, mitjançant aplicació amb brotxa o corró de pintura de poliuretà, elàstica, bicomponent, acabat setinat semibrillant, color blanc, segons normes federatives.
Inclou: Preparació de la superfície. Execució del marcat.
Criteri d'amidament de projecte: Nombre d'unitats previstes, segons documentació gràfica de Projecte.
Criteri de mesura d'obra: Es mesurarà el nombre d'unitats realment executades segons especificacions de Projecte.

| Codi | Ut | Descripció | Rendiment | Preu | Import |
|---|---|---|---|---|---|
| mt27ppc020d | kg | Pintura de poliuretà, elàstica, bicomponent, acabat setinat semibrillant, color blanc, resistent als raigs UV, a la intempèrie i a l'abrasió. (material) | 5.2 | 62.95 | 327.340 |
| mt27wav020a | m | Cinta adhesiva de pintor, de 25 mm d'amplada. (material) | 220 | 0.1 | 22.000 |
| mo038 | h | Oficial 1ª pintor. (mà d'obra) | 8.827 | 28.42 | 250.863 |
| mo076 | h | Ajudant pintor. (mà d'obra) | 8.827 | 25.28 | 223.147 |
| % | % | Costos directes complementaris | 2 % | 823.350 | 16.467 |
|  |  | Costos directes |  |  | 839.817 |

Residus:
- col·locació: mt27ppc020d; factor de residu 0.0275
- col·locació: mt27wav020a Cinta adhesiva de pintor, de 25 mm d'amplada; factor de residu 0.0441176

## Recursos

**mt27ppc020d** kg Pintura de poliuretà
Dades tècniques: Cost energètic 28.330 MJ; Emissió de CO2 1.266 kg; Codi LER 08 01 11; Massa de l'element 1 kg; Volum 0.001111 m3
Residus:
- embalatge: re170203 Plàstic. (component de residu); rendiment 0.045 kg; Codi LER 17 02 03; Massa de l'element 1 kg; Volum 0.001667 m3

**mt27wav020a** m Cinta adhesiva de pintor, de 25 mm d'amplada
Dades tècniques: Cost energètic 0.002 MJ; Emissió de CO2 0.003 kg; Codi LER 20 01 01; Massa de l'element 0.0034 kg; Volum 0.000005 m3
