# Revestiment de paviment industrial o decoratiu, sistema Mapefloor 53 "MAPEI SPAIN"

- Propietat de l'arxiu: CYPE Ingenieros S.A.
- Format: FIEBDC-3/2016
- Programa: Generador de preus de la construcció. CYPE Ingenieros, S.A.
- Data: 17/06/2024
- Divisa: EUR
- Costos indirectes: 3 %
- IVA: 21 %

## R Revestiments i extradossats

### RS Paviments

#### RSI Sistemes de paviments industrials i decoratius

**RSI270** m² Revestiment de paviment industrial o decoratiu, sistema Mapefloor 53 "MAPEI SPAIN".
Revestiment de paviment industrial o decoratiu, de 2 mm d'espessor, realitzat sobre base de formigó endurit, amb el sistema Mapefloor 53 "MAPEI SPAIN", apte per a indústries amb sol·licitacions químiques, mitjançant l'aplicació successiva de: emprimació bicomponent a base de resina epoxi en dispersió aquosa, Mapecoat I 600 W "MAPEI SPAIN" (0,4 kg/m²), espolsada superficialment amb sorra de quars Quarzo 0,5, "MAPEI SPAIN" (0,5 kg/m²); i capa d'acabat composta per una mescla de morter bicomponent, Mapefloor I 500 W "MAPEI SPAIN", a base de resines epoxi, incolor i pigment en pasta, Mapecolor Paste "MAPEI SPAIN", color RAL 1001 (4 kg/m²).
Criteri de valoració econòmica: El preu no inclou la superfície suport ni l'execució i el segellat dels junts.
Inclou: Neteja de la superfície suport. Replanteig de les juntes i draps de treball. Aplicació de l'emprimació. Empolvorament amb àrid. Aplicació de la capa d'acabat. Neteja final del paviment.
Criteri d'amidament de projecte: Superfície mesurada en projecció horitzontal, segons documentació gràfica de Projecte.
Criteri de mesura d'obra: Es mesurarà, en projecció horitzontal, la superfície realment executada segons especificacions de Projecte.

| Codi | Ut | Descripció | Rendiment | Preu | Import |
|---|---|---|---|---|---|
| mt47adm015a | kg | Emprimació bicomponent a base de resina epoxi en dispersió aquosa, Mapecoat I 600 W "MAPEI SPAIN". (material) | 0.4 | 36.37 | 14.548 |
| mt01adm010b | kg | Sorra de quars Quarzo 0,5, "MAPEI SPAIN", de 0,50 mm de diàmetre. (material) | 0.5 | 0.88 | 0.440 |
| mt47adm030a | kg | Morter bicomponent, Mapefloor I 500 W "MAPEI SPAIN", a base de resines epoxi, incolor, segons UNE-EN 13813. (material) | 3.89 | 9.68 | 37.655 |
| mt47adm005a | kg | Pigment en pasta, Mapecolor Paste "MAPEI SPAIN", color RAL 1001, per mesclar amb revestiments elàstics a base de resina epoxi. (material) | 0.104 | 26.31 | 2.736 |
| mo121 | h | Oficial 1ª aplicador de paviments industrials. (mà d'obra) | 0.327 | 28.42 | 9.293 |
| mo122 | h | Ajudant aplicador de paviments industrials. (mà d'obra) | 0.327 | 25.28 | 8.267 |
| % | % | Costos directes complementaris | 2 % | 72.939 | 1.459 |
|  |  | Costos directes |  |  | 74.398 |

Residus:
- col·locació: mt47adm015a Emprimació bicomponent a base de resina epoxi en dispersió aquosa, Mapecoat I 600 W "MAPEI SPAIN"; factor de residu 0.03
- col·locació: mt01adm010b Sorra de quars Quarzo 0,5, "MAPEI SPAIN", de 0,50 mm de diàmetre; factor de residu 0.003
- col·locació: mt47adm030a Morter bicomponent, Mapefloor I 500 W "MAPEI SPAIN", a base de resines epoxi, incolor, segons UNE-EN 13813; factor de residu 0.035

## Recursos

**mt47adm015a** kg Emprimació bicomponent a base de resina epoxi en dispersió aquosa, Mapecoat I 600 W "MAPEI SPAIN"
Dades tècniques: Cost energètic 86.761 MJ; Emissió de CO2 3.294 kg; Codi LER 17 09 04; Massa de l'element 1 kg; Volum 0.000667 m3
Residus:
- embalatge: re170203 Plàstic. (component de residu); rendiment 0.003 kg; Codi LER 17 02 03; Massa de l'element 1 kg; Volum 0.001667 m3

**mt01adm010b** kg Sorra de quars Quarzo 0,5, "MAPEI SPAIN", de 0,50 mm de diàmetre
Dades tècniques: Cost energètic 0.075 MJ; Emissió de CO2 0.004 kg; Codi LER 01 04 08; Massa de l'element 1 kg; Volum 0.000667 m3

**mt47adm030a** kg Morter bicomponent, Mapefloor I 500 W "MAPEI SPAIN", a base de resines epoxi, incolor, segons UNE-EN 13813
Dades tècniques: Cost energètic 15.053 MJ; Emissió de CO2 0.575 kg; Codi LER 17 09 04; Massa de l'element 1 kg; Volum 0.000667 m3
Residus:
- embalatge: re170203 Plàstic; rendiment 0.003 kg
