# Neteja de paviment ceràmic

- Propietat de l'arxiu: CYPE Ingenieros S.A.
- Format: FIEBDC-3/2016
- Programa: Generador de preus de la construcció. CYPE Ingenieros, S.A.
- Data: 30/07/2024
- Divisa: EUR
- Costos indirectes: 3 %
- IVA: 21 %

## R Revestiments i extradossats

### RS Paviments

#### RSK Preparació de la superfície

**RSK020** m² Neteja de paviment ceràmic.
Neteja de paviment ceràmic de gres esmaltat en estat de conservació regular, mitjançant l'abocament sobre la superfície d'una dissolució aquosa d'àcid acètic deixant-la assecar, raspallat del paviment i esbandit amb aigua abundant, repetint el tractament fins a eliminar el salnitre de la superfície; i posterior aplicació de líquid decapant específic per a gres esmaltat, a fi de llevar les taques de brutícia, grasses i microorganismes. Fins i tot protecció dels elements de l'entorn que no són objecte de la neteja, eliminació mecànica d'incrustacions, assecat de l'aigua sobrant, retirada i apilament de les restes generades; considerant un grau de complexitat mig.
Inclou: Protecció dels elements de l'entorn. Aplicació del producte de neteja. Raspallat de la superfície. Aclarit. Aplicació del producte decapant. Neteja. Retirada i apilament de l'aigua i les restes generades.
Criteri d'amidament de projecte: Superfície mesurada segons documentació gràfica de Projecte.
Criteri de mesura d'obra: Es mesurarà la superfície realment executada segons especificacions de Projecte.

| Codi | Ut | Descripció | Rendiment | Preu | Import |
|---|---|---|---|---|---|
| mt08lim070 | l | Àcid acètic. (material) | 2.42 | 1.23 | 2.977 |
| mt08aaa010a | m³ | Aigua. (material) | 0.012 | 1.5 | 0.018 |
| mt08lim080a | kg | Decapant específic per a gres esmaltat. (material) | 0.121 | 9.03 | 1.093 |
| mo020 | h | Oficial 1ª construcció. (mà d'obra) | 0.379 | 28.42 | 10.771 |
| mo077 | h | Ajudant construcció. (mà d'obra) | 0.19 | 25.28 | 4.803 |
| % | % | Costos directes complementaris | 2 % | 19.662 | 0.393 |
|  |  | Costos directes |  |  | 20.055 |

Residus:
- col·locació: mt08lim070 Àcid acètic; factor de residu 0.014
- col·locació: mt08lim080a Decapant específic per a gres esmaltat; factor de residu 0.05335

## Recursos

**mt08lim070** l Àcid acètic
Dades tècniques: Cost energètic 19.884 MJ; Emissió de CO2 1.088 kg; Codi LER 06 01 06; Massa de l'element 1.049 kg; Volum 0.001049 m3
Residus:
- embalatge: re170203 Plàstic. (component de residu); rendiment 0.032 kg; Codi LER 17 02 03; Massa de l'element 1 kg; Volum 0.001667 m3

**mt08aaa010a** m³ Aigua
Dades tècniques: Cost energètic 60.000 MJ; Emissió de CO2 30.000 kg

**mt08lim080a** kg Decapant específic per a gres esmaltat
Dades tècniques: Cost energètic 100.537 MJ; Emissió de CO2 14.828 kg; Codi LER 08 01 21; Massa de l'element 1 kg; Volum 0.001111 m3
Residus:
- embalatge: re150104 Envasos metàl·lics. (component de residu); rendiment 0.055 kg; Codi LER 15 01 04; Massa de l'element 1 kg; Volum 0.001667 m3
