# Entornpeu laminat

- Propietat de l'arxiu: CYPE Ingenieros S.A.
- Format: FIEBDC-3/2016
- Programa: Generador de preus de la construcció. CYPE Ingenieros, S.A.
- Data: 30/07/2024
- Divisa: EUR
- Costos indirectes: 3 %
- IVA: 21 %

## R Revestiments i extradossats

### RS Paviments

#### RSL Laminats

**RSL020** m Entornpeu laminat.
Entornpeu de MDF, de 58x12 mm, recobert amb una làmina plàstica d'imitació de fusta, color a escollir, amb secció per a allotjament de clips, fixat al parament mitjançant clips.
Inclou: Replanteig. Tall de les peces. Fixació de les peces sobre el parament. Resolució de cantonades i trobades.
Criteri d'amidament de projecte: Longitud mesurada segons documentació gràfica de Projecte, sense incloure buits de portes. No s'ha incrementat l'amidament per trencaments i retallades, ja que en la descomposició s'ha considerat un 5% més de peces.
Criteri de mesura d'obra: Es mesurarà la longitud realment executada segons especificacions de Projecte.

| Codi | Ut | Descripció | Rendiment | Preu | Import |
|---|---|---|---|---|---|
| mt18rma040a | m | Entornpeu de MDF, de 58x12 mm, recobert amb una làmina plàstica d'imitació de fusta, color a escollir, amb secció per a allotjament de clips i resistència a l'abrasió AC3, segons UNE-EN 13329. (material) | 1.05 | 3.85 | 4.043 |
| mt18rma050 | U | Clip per a entornpeu, amb cargols per a fixació al parament. (material) | 3 | 0.22 | 0.660 |
| mo028 | h | Oficial 1ª instal·lador de paviments laminats. (mà d'obra) | 0.199 | 28.42 | 5.656 |
| % | % | Costos directes complementaris | 2 % | 10.359 | 0.207 |
|  |  | Costos directes |  |  | 10.566 |

Residus:
- col·locació: mt18rma040a; factor de residu 0.0124341

## Recursos

**mt18rma040a** m Entornpeu de MDF
Dades tècniques: Cost energètic 63.109 MJ; Emissió de CO2 -0.850 kg; Codi LER 17 02 01; Massa de l'element 0.463 kg; Volum 0.000421 m3
Residus:
- embalatge: re170203 Plàstic. (component de residu); rendiment 0.002 kg; Codi LER 17 02 03; Massa de l'element 1 kg; Volum 0.001667 m3
