# Entornpeu laminat

- Propietat de l'arxiu: CYPE Ingenieros S.A.
- Format: FIEBDC-3/2016
- Programa: Generador de preus de la construcció. CYPE Ingenieros, S.A.
- Data: 30/07/2024
- Divisa: EUR
- Costos indirectes: 3 %
- IVA: 21 %

## R Revestiments i extradossats

### RS Paviments

#### RSL Laminats

**RSL020** m Entornpeu laminat.
Entornpeu de MDF, de 90x18 mm, recobert amb una làmina plàstica d'imitació de fusta, color a escollir, fixat al parament mitjançant adhesiu.
Inclou: Replanteig. Tall de les peces. Fixació de les peces sobre el parament. Resolució de cantonades i trobades.
Criteri d'amidament de projecte: Longitud mesurada segons documentació gràfica de Projecte, sense incloure buits de portes. No s'ha incrementat l'amidament per trencaments i retallades, ja que en la descomposició s'ha considerat un 5% més de peces.
Criteri de mesura d'obra: Es mesurarà la longitud realment executada segons especificacions de Projecte.

| Codi | Ut | Descripció | Rendiment | Preu | Import |
|---|---|---|---|---|---|
| mt18rma040f | m | Entornpeu de MDF, de 90x18 mm, recobert amb una làmina plàstica d'imitació de fusta, color a escollir, i resistència a l'abrasió AC3, segons UNE-EN 13329. (material) | 1.05 | 5.25 | 5.513 |
| mt18mva070 | l | Adhesiu, amb classe de durabilitat D3 segons UNE-EN 204. (material) | 0.05 | 3.59 | 0.180 |
| mo028 | h | Oficial 1ª instal·lador de paviments laminats. (mà d'obra) | 0.142 | 28.42 | 4.036 |
| % | % | Costos directes complementaris | 2 % | 9.729 | 0.195 |
|  |  | Costos directes |  |  | 9.924 |

Residus:
- col·locació: mt18rma040f; factor de residu 0.0114687
- col·locació: mt18mva070 Adhesiu, amb classe de durabilitat D3 segons UNE-EN 204; factor de residu 0.06

## Recursos

**mt18rma040f** m Entornpeu de MDF
Dades tècniques: Cost energètic 63.123 MJ; Emissió de CO2 -0.850 kg; Codi LER 17 02 01; Massa de l'element 0.463 kg; Volum 0.000421 m3
Residus:
- embalatge: re170203 Plàstic. (component de residu); rendiment 0.002 kg; Codi LER 17 02 03; Massa de l'element 1 kg; Volum 0.001667 m3

**mt18mva070** l Adhesiu, amb classe de durabilitat D3 segons UNE-EN 204
Dades tècniques: Cost energètic 0.413 MJ; Emissió de CO2 0.021 kg; Codi LER 17 09 04; Massa de l'element 1.2 kg; Volum 0.0008 m3
Residus:
- embalatge: re150104 Envasos metàl·lics. (component de residu); rendiment 0.042 kg; Codi LER 15 01 04; Massa de l'element 1 kg; Volum 0.001667 m3
