# Entornpeu laminat

- Propietat de l'arxiu: CYPE Ingenieros S.A.
- Format: FIEBDC-3/2016
- Programa: Generador de preus de la construcció. CYPE Ingenieros, S.A.
- Data: 30/07/2024
- Divisa: EUR
- Costos indirectes: 3 %
- IVA: 21 %

## R Revestiments i extradossats

### RS Paviments

#### RSL Laminats

**RSL020** m Entornpeu laminat.
Entornpeu de MDF, de 58x12 mm, recobert amb una làmina plàstica d'imitació de fusta, color a escollir, fixat al parament mitjançant claus. Inclús cera de replè per al segellat de forats.
Inclou: Replanteig. Tall de les peces. Fixació de les peces sobre el parament. Segellat de forats. Resolució de cantonades i trobades.
Criteri d'amidament de projecte: Longitud mesurada segons documentació gràfica de Projecte, sense incloure buits de portes. No s'ha incrementat l'amidament per trencaments i retallades, ja que en la descomposició s'ha considerat un 5% més de peces.
Criteri de mesura d'obra: Es mesurarà la longitud realment executada segons especificacions de Projecte.

| Codi | Ut | Descripció | Rendiment | Preu | Import |
|---|---|---|---|---|---|
| mt18rma040b | m | Entornpeu de MDF, de 58x12 mm, recobert amb una làmina plàstica d'imitació de fusta, color a escollir, i resistència a l'abrasió AC3, segons UNE-EN 13329. (material) | 1.05 | 3 | 3.150 |
| mt18mva150a | U | Clau d'acer galvanitzat amb cap perdut, de 1,4 mm de diàmetre i 25 mm de longitud. (material) | 2.5 | 0.02 | 0.050 |
| mt22www080 | kg | Cera de replè, per tapar defectes superficials de la fusta. (material) | 0.008 | 64.34 | 0.515 |
| mo028 | h | Oficial 1ª instal·lador de paviments laminats. (mà d'obra) | 0.171 | 28.42 | 4.860 |
| % | % | Costos directes complementaris | 2 % | 8.575 | 0.172 |
|  |  | Costos directes |  |  | 8.747 |

Residus:
- col·locació: mt18rma040b; factor de residu 0.0130216

## Recursos

**mt18rma040b** m Entornpeu de MDF
Dades tècniques: Cost energètic 63.101 MJ; Emissió de CO2 -0.851 kg; Codi LER 17 02 01; Massa de l'element 0.463 kg; Volum 0.000421 m3
Residus:
- embalatge: re170203 Plàstic. (component de residu); rendiment 0.002 kg; Codi LER 17 02 03; Massa de l'element 1 kg; Volum 0.001667 m3
