# Parquet multicapa

- Propietat de l'arxiu: CYPE Ingenieros S.A.
- Format: FIEBDC-3/2016
- Programa: Generador de preus de la construcció. CYPE Ingenieros, S.A.
- Data: 17/06/2024
- Divisa: EUR
- Costos indirectes: 3 %
- IVA: 21 %

## R Revestiments i extradossats

### RS Paviments

#### RSM De fusta

**RSM040** m² Parquet multicapa.
Parquet flotant, format per lamel·les encadellades de 2180x200x14 mm, constituïdes per tres capes col·locades transversalment, premsades i encolades entre sí, estant la capa vista, cridada capa noble o d'ús, constituïda per un mosaic de plaquetes de fusta de roure, de 3 mm d'espessor, acabat amb vernís setinat, emboetades entre sí amb adhesiu, amb classe de durabilitat D3. Tot el conjunt instal·lat en sistema flotant sobre làmina d'escuma de polietilè d'alta densitat de 3 mm d'espessor. Inclús motllures tapajuntes, adhesiu i accessoris de muntatge per al parquet.
Inclou: Col·locació de la base de polietilè. Col·locació i retall de la primera filada per una cantonada de l'habitació. Col·locació i retall de les següents filades. Unió de les taules mitjançant encolat. Neteja de restes d'adhesiu que puguin vessar per les juntes. Col·locació i retall de l'última filada.
Criteri d'amidament de projecte: Superfície útil, mesura segons documentació gràfica de Projecte. No s'ha incrementat l'amidament per trencaments i retallades, ja que en la descomposició s'ha considerat un 5% més de peces.
Criteri de mesura d'obra: Es mesurarà la superfície realment executada segons especificacions de Projecte.

| Codi | Ut | Descripció | Rendiment | Preu | Import |
|---|---|---|---|---|---|
| mt16pnc020a | m² | Làmina d'escuma de polietilè d'alta densitat de 3 mm d'espessor; proporcionant una reducció del nivell global de pressió de soroll d'impactes de 16 dB. (material) | 1.1 | 0.52 | 0.572 |
| mt16aaa030 | m | Cinta autoadhesiva per closa de juntes. (material) | 0.44 | 0.3 | 0.132 |
| mt18mpg010a | m² | Lamel·la encadellada de 2180x200x14 mm, per parquet flotant de fusta, constituïda per tres capes encolades entre sí: capa base o suport formada per una pel·lícula especialment tractada amb protecció antihumitat; una capa intermèdia formada per un tauler contraplacat, especialment tractat, de 11 mm d'espessor i una capa noble o d'ús de fusta de roure de 3 mm d'espessor, 2 llistons, acabat amb vernís setinat. Segons UNE-EN 13810-1 i UNE-EN 14342. (material) | 1.05 | 25.54 | 26.817 |
| mt18mva070 | l | Adhesiu, amb classe de durabilitat D3 segons UNE-EN 204. (material) | 0.05 | 3.59 | 0.180 |
| mo025 | h | Oficial 1ª instal·lador de paviments de fusta. (mà d'obra) | 0.498 | 28.42 | 14.153 |
| mo063 | h | Ajudant instal·lador de paviments de fusta. (mà d'obra) | 0.285 | 25.28 | 7.205 |
| % | % | Costos directes complementaris | 2 % | 49.059 | 0.981 |
|  |  | Costos directes |  |  | 50.040 |

Residus:
- col·locació: mt16pnc020a; factor de residu 0.06
- col·locació: mt16aaa030 Cinta autoadhesiva per closa de juntes; factor de residu 0.07
- col·locació: mt18mpg010a; factor de residu 0.013955
- col·locació: mt18mva070 Adhesiu, amb classe de durabilitat D3 segons UNE-EN 204; factor de residu 0.06

## Recursos

**mt16pnc020a** m² Làmina d'escuma de polietilè d'alta densitat de 3 mm d'espessor; proporcionant una reducció del nivell global de
Dades tècniques: Cost energètic 10.548 MJ; Emissió de CO2 0.407 kg; Codi LER 17 06 04; Massa de l'element 0.06 kg; Volum 0.0001 m3
Residus:
- embalatge: re170203 Plàstic. (component de residu); rendiment 0.024 kg; Codi LER 17 02 03; Massa de l'element 1 kg; Volum 0.001667 m3

**mt16aaa030** m Cinta autoadhesiva per closa de juntes
Dades tècniques: Cost energètic 0.339 MJ; Emissió de CO2 0.017 kg; Codi LER 17 06 04; Massa de l'element 0.0025 kg; Volum 0.000004 m3
Residus:
- embalatge: re170203 Plàstic; rendiment 0.001 kg

**mt18mpg010a** m² Lamel·la encadellada de 2180x200x14 mm
Dades tècniques: Cost energètic 347.340 MJ; Emissió de CO2 -2.204 kg; Codi LER 17 02 01; Massa de l'element 6.69 kg; Volum 0.006082 m3
Residus:
- embalatge: re170203 Plàstic; rendiment 0.03 kg

**mt18mva070** l Adhesiu, amb classe de durabilitat D3 segons UNE-EN 204
Dades tècniques: Cost energètic 0.413 MJ; Emissió de CO2 0.021 kg; Codi LER 17 09 04; Massa de l'element 1.2 kg; Volum 0.0008 m3
Residus:
- embalatge: re150104 Envasos metàl·lics. (component de residu); rendiment 0.042 kg; Codi LER 15 01 04; Massa de l'element 1 kg; Volum 0.001667 m3
