# Junt de construcció en paviment continu de formigó, amb perfil preformat

- Propietat de l'arxiu: CYPE Ingenieros S.A.
- Format: FIEBDC-3/2016
- Programa: Generador de preus de la construcció. CYPE Ingenieros, S.A.
- Data: 17/06/2024
- Divisa: EUR
- Costos indirectes: 3 %
- IVA: 21 %

## R Revestiments i extradossats

### RS Paviments

#### RSN Junts en paviments continus de formigó

**RSN120** m Junt de construcció en paviment continu de formigó, amb perfil preformat.
Junt de construcció, en paviment continu de formigó, amb perfil buit de PVC rígid, de secció triangular, de 40 mm d'altura. Inclús tacs de plàstic per al seu acoblament.
Inclou: Replanteig de la junta. Tall i col·locació del perfil en l'element a formigonar. Execució de les unions entre perfils. Resolució de trobades. Fixació i ajust dels perfils.
Criteri d'amidament de projecte: Longitud mesurada segons documentació gràfica de Projecte.
Criteri de mesura d'obra: Es mesurarà la longitud realment executada segons especificacions de Projecte.

| Codi | Ut | Descripció | Rendiment | Preu | Import |
|---|---|---|---|---|---|
| mt18acc060a | m | Perfil buit de PVC rígid, de secció triangular, de 40 mm d'altura, per a la formació de juntes en paviment continu de formigó; amb tacs de plàstic per al seu acoblament. (material) | 1.05 | 1.39 | 1.460 |
| mo020 | h | Oficial 1ª construcció. (mà d'obra) | 0.142 | 28.42 | 4.036 |
| mo113 | h | Peó ordinari construcció. (mà d'obra) | 0.142 | 23.81 | 3.381 |
| % | % | Costos directes complementaris | 2 % | 8.877 | 0.178 |
|  |  | Costos directes |  |  | 9.055 |

Residus:
- col·locació: mt18acc060a; factor de residu 0.08

## Recursos

**mt18acc060a** m Perfil buit de PVC rígid
Dades tècniques: Cost energètic 25.120 MJ; Emissió de CO2 0.299 kg; Codi LER 17 02 03; Massa de l'element 0.251 kg; Volum 0.000418 m3
Residus:
- embalatge: re150101 Envasos de paper i cartró. (component de residu); rendiment 0.018 kg; Codi LER 15 01 01; Massa de l'element 1 kg; Volum 0.001333 m3
- embalatge: re170201 Fusta. (component de residu); rendiment 0.052 kg; Codi LER 17 02 01; Massa de l'element 1 kg; Volum 0.000909 m3
- embalatge: re170203 Plàstic. (component de residu); rendiment 0.003 kg; Codi LER 17 02 03; Massa de l'element 1 kg; Volum 0.001667 m3
