# Paviment continu de microciment

- Propietat de l'arxiu: CYPE Ingenieros S.A.
- Format: FIEBDC-3/2016
- Programa: Generador de preus de la construcció. CYPE Ingenieros, S.A.
- Data: 30/07/2024
- Divisa: EUR
- Costos indirectes: 3 %
- IVA: 21 %

## R Revestiments i extradossats

### RS Paviments

#### RSR Continus de microciment

**RSR005** m² Paviment continu de microciment.
Paviment continu de microciment, de 3 mm d'espessor, realitzat sobre superfície absorbent. EMPRIMACIÓ: a base de resines sintètiques en dispersió aquosa, diluïda en dues parts d'aigua. CAPA BASE: microciment monocomponent, color blanc, en dues capes, (1 kg/m² cada capa) i malla de fibra de vidre antiàlcalis, de 80 g/m² de massa superficial. CAPA DECORATIVA: microciment monocomponent, textura llisa, color blanc, en dues capes, (0,3 kg/m² cada capa). CAPA DE SEGELLAT: emprimació segelladora transpirable i dues mans de segellador de poliuretà alifàtic, sense dissolvents, acabat brillant.
Criteri de valoració econòmica: El preu no inclou la superfície suport.
Inclou: Neteja de la superfície suport. Replanteig de les juntes de dilatació i draps de treball. Aplicació de la capa d'emprimació. Aplicació de la capa base. Col·locació de la malla embeguda en la capa base. Fregat amb paper de vidre de petites adherències i imperfeccions. Aplicació de la capa decorativa. Aplicació de la capa de segellat. Neteja final de la superfície acabada.
Criteri d'amidament de projecte: Superfície mesurada en projecció horitzontal, segons documentació gràfica de Projecte.
Criteri de mesura d'obra: Es mesurarà, en projecció horitzontal, la superfície realment executada segons especificacions de Projecte.

| Codi | Ut | Descripció | Rendiment | Preu | Import |
|---|---|---|---|---|---|
| mt28mcm070k | l | Emprimació monocomponent, diluïda en dues parts d'aigua, a base de resines sintètiques en dispersió aquosa, per a regularitzar la porositat i millorar l'adherència dels suports absorbents i no absorbents, per a aplicar amb corró. (material) | 0.135 | 9.7 | 1.310 |
| mt28mcm060e | m² | Malla de fibra de vidre antiàlcalis, de 80 g/m² de massa superficial i de 1x50 m, per armar microciments. (material) | 1.05 | 1.59 | 1.670 |
| mt28mcm080mW1e | kg | Microciment monocomponent, color blanc, compost de ciment, àrids seleccionats i additius, de gran duresa, adherència i flexibilitat, com capa base, previ pastat amb aigua, per a aplicar amb llana. (material) | 2 | 3.78 | 7.560 |
| mt28mcm080nW1d | kg | Microciment monocomponent, textura llisa, color blanc, compost de ciment, àrids seleccionats i additius, de gran duresa, adherència i flexibilitat, com capa decorativa, previ pastat amb aigua, per a aplicar amb llana. (material) | 0.6 | 3.78 | 2.268 |
| mt08aaa010a | m³ | Aigua. (material) | 0.004 | 1.5 | 0.006 |
| mt28mcm090d | l | Emprimació segelladora transpirable amb resines acríliques en dispersió aquosa, per a aplicar amb brotxa. (material) | 0.12 | 12.8 | 1.536 |
| mt28mcm100p | l | Segellador de poliuretà alifàtic de dos components, sense dissolvents, acabat brillant, per a aplicar amb brotxa o corró. (material) | 0.12 | 35.89 | 4.307 |
| mo020 | h | Oficial 1ª construcció. (mà d'obra) | 1.046 | 28.42 | 29.727 |
| mo113 | h | Peó ordinari construcció. (mà d'obra) | 1.869 | 23.81 | 44.501 |
| % | % | Costos directes complementaris | 2 % | 92.885 | 1.858 |
|  |  | Costos directes |  |  | 94.743 |

Residus:
- col·locació: mt28mcm070k; factor de residu 0.0374317
- col·locació: mt28mcm060e Malla de fibra de vidre antiàlcalis, de 80 g/m² de massa superficial i de 1x50 m, per armar microciments; factor de residu 0.055
- col·locació: mt28mcm080mW1e; factor de residu 0.050961
- col·locació: mt28mcm080nW1d; factor de residu 0.050961
- col·locació: mt28mcm090d Emprimació segelladora transpirable amb resines acríliques en dispersió aquosa, per a aplicar amb brotxa; factor de residu 0.03
- col·locació: mt28mcm100p; factor de residu 0.03

## Recursos

**mt28mcm070k** l Emprimació monocomponent
Dades tècniques: Cost energètic 76.565 MJ; Emissió de CO2 2.916 kg; Codi LER 17 09 04; Massa de l'element 1.01 kg; Volum 0.000673 m3
Residus:
- embalatge: re150104 Envasos metàl·lics. (component de residu); rendiment 0.059 kg; Codi LER 15 01 04; Massa de l'element 1 kg; Volum 0.001667 m3

**mt28mcm060e** m² Malla de fibra de vidre antiàlcalis, de 80 g/m² de massa superficial i de 1x50 m, per armar microciments
Dades tècniques: Cost energètic 7.915 MJ; Emissió de CO2 0.390 kg; Codi LER 17 02 03; Massa de l'element 0.08 kg; Volum 0.000133 m3
Residus:
- embalatge: re170203 Plàstic. (component de residu); rendiment 0.024 kg; Codi LER 17 02 03; Massa de l'element 1 kg; Volum 0.001667 m3

**mt28mcm080mW1e** kg Microciment monocomponent
Dades tècniques: Cost energètic 15.053 MJ; Emissió de CO2 0.575 kg; Codi LER 17 09 04; Massa de l'element 1 kg; Volum 0.000667 m3
Residus:
- embalatge: re170203 Plàstic; rendiment 0.003 kg

**mt28mcm080nW1d** kg Microciment monocomponent
Dades tècniques: Cost energètic 15.053 MJ; Emissió de CO2 0.575 kg; Codi LER 17 09 04; Massa de l'element 1 kg; Volum 0.000667 m3
Residus:
- embalatge: re170203 Plàstic; rendiment 0.003 kg

**mt08aaa010a** m³ Aigua
Dades tècniques: Cost energètic 60.000 MJ; Emissió de CO2 30.000 kg

**mt28mcm090d** l Emprimació segelladora transpirable amb resines acríliques en dispersió aquosa, per a aplicar amb brotxa
Dades tècniques: Cost energètic 77.145 MJ; Emissió de CO2 2.939 kg; Codi LER 17 09 04; Massa de l'element 1.017 kg; Volum 0.000678 m3
Residus:
- embalatge: re150104 Envasos metàl·lics; rendiment 0.064 kg

**mt28mcm100p** l Segellador de poliuretà alifàtic de dos components
Dades tècniques: Cost energètic 149.135 MJ; Emissió de CO2 7.243 kg; Codi LER 17 09 04; Massa de l'element 1.03 kg; Volum 0.000687 m3
Residus:
- embalatge: re150104 Envasos metàl·lics; rendiment 0.064 kg
