# Encerat de paviment de pedra natural

- Propietat de l'arxiu: CYPE Ingenieros S.A.
- Format: FIEBDC-3/2016
- Programa: Generador de preus de la construcció. CYPE Ingenieros, S.A.
- Data: 30/07/2024
- Divisa: EUR
- Costos indirectes: 3 %
- IVA: 21 %

## R Revestiments i extradossats

### RS Paviments

#### RSY Reparacions

**RSY031** m² Encerat de paviment de pedra natural.
Encerat de paviment de pedra natural, mitjançant l'aplicació d'una mà de cera natural d'abella, segons les instruccions i dosificacions recomanades pel fabricant per a la protecció de la superfície de pedra natural, evitant l'aparició de salnitre i incrustacions. Fins i tot neteja prèvia del paviment, amb eliminació de partícules soltes, sense incloure la neteja de taques de greix, eflorescències salines i incrustacions.
Inclou: Neteja. Encerat del paviment.
Criteri d'amidament de projecte: Superfície mesurada segons documentació gràfica de Projecte.
Criteri de mesura d'obra: Es mesurarà la superfície realment executada segons especificacions de Projecte.

| Codi | Ut | Descripció | Rendiment | Preu | Import |
|---|---|---|---|---|---|
| mt08lim090a | kg | Cera natural d'abella, per a encerat de sòls. (material) | 0.15 | 7.49 | 1.124 |
| mo112 | h | Peó especialitzat construcció. (mà d'obra) | 0.142 | 24.59 | 3.492 |
| mo113 | h | Peó ordinari construcció. (mà d'obra) | 0.071 | 23.81 | 1.691 |
| % | % | Costos directes complementaris | 2 % | 6.307 | 0.126 |
|  |  | Costos directes |  |  | 6.433 |

Residus:
- col·locació: mt08lim090a Cera natural d'abella, per a encerat de sòls; factor de residu 0.03

## Recursos

**mt08lim090a** kg Cera natural d'abella, per a encerat de sòls
Dades tècniques: Cost energètic 0.291 MJ; Emissió de CO2 0.014 kg; Codi LER 17 09 04; Massa de l'element 1 kg; Volum 0.000667 m3
Residus:
- embalatge: re170203 Plàstic. (component de residu); rendiment 0.003 kg; Codi LER 17 02 03; Massa de l'element 1 kg; Volum 0.001667 m3
