# Trapa per a fals sostre continu de plaques de guix laminat. Sistema "KNAUF"

- Propietat de l'arxiu: CYPE Ingenieros S.A.
- Format: FIEBDC-3/2016
- Programa: Generador de preus de la construcció. CYPE Ingenieros, S.A.
- Data: 17/06/2024
- Divisa: EUR
- Costos indirectes: 3 %
- IVA: 21 %

## R Revestiments i extradossats

### RT Falsos sostres en interiors

#### RTC Continus, de plaques de guix laminat

**RTC021** U Trapa per a fals sostre continu de plaques de guix laminat. Sistema "KNAUF".
Trapa de registre gamma Cortafuego, Cortafuego Tec EI 120 50, sistema E154.a "KNAUF", de 500x500 mm, formada per marc d'acer i porta de placa de guix laminat (2 tallafoc (DF), de 25 mm d'espessor cada placa), per a fals sostre continu de plaques de guix laminat. Inclús accessoris de muntatge.
Inclou: Marcat i tall de la placa de guix laminat. Col·locació de la trapa. Resolució de trobades i punts singulars.
Criteri d'amidament de projecte: Nombre d'unitats previstes, segons documentació gràfica de Projecte.
Criteri de mesura d'obra: Es mesurarà el nombre d'unitats realment col·locades segons especificacions de Projecte.

| Codi | Ut | Descripció | Rendiment | Preu | Import |
|---|---|---|---|---|---|
| mt12ppk060dnjodd | U | Trapa de registre gamma Cortafuego, Cortafuego Tec EI 120 50, sistema E154.a "KNAUF", de 500x500 mm, formada per marc d'acer i porta de placa de guix laminat (2 tallafoc (DF), de 25 mm d'espessor cada placa). (material) | 1 | 289.72 | 289.720 |
| mo015 | h | Oficial 1ª muntador de falsos sostres. (mà d'obra) | 0.416 | 29.34 | 12.205 |
| mo082 | h | Ajudant muntador de falsos sostres. (mà d'obra) | 0.208 | 25.28 | 5.258 |
| % | % | Costos directes complementaris | 2 % | 307.183 | 6.144 |
|  |  | Costos directes |  |  | 313.327 |

## Recursos

**mt12ppk060dnjodd** U Trapa de registre gamma Cortafuego
Dades tècniques: Cost energètic 71.226 MJ; Emissió de CO2 3.655 kg
Residus:
- embalatge: re150101 Envasos de paper i cartró. (component de residu); rendiment 0.086 kg; Codi LER 15 01 01; Massa de l'element 1 kg; Volum 0.001333 m3
